# Rencontre en toiture terrasse froide

- Propriété du fichier: CYPE Ingenieros S.A.
- Format: FIEBDC-3/2016
- Logiciel: Générateur de prix de la construction. CYPE Ingenieros, S.A.
- Date: 17/06/2021
- Zone géographique: Maroc
- Devise: MAD
- Coûts indirects: 3 %
- Frais généraux: 13 %
- Bénéfice: 6 %
- TVA: 20 %

## E Enveloppe et finition extérieure

### ET Couvertures de toitures terrasses

#### ETI Points singuliers

**ETI090** U Rencontre en toiture terrasse froide, accessible, avec revêtement de sol fixe, type conventionnelle, avec bouche d'écoulement de PVC, à sortie verticale, de 125 mm de diamètre, fixé avec soudure thermoplastique à la membrane d'étanchéité de PVC.

| Code | U | Désignation | Quantité | Prix | Montant |
|---|---|---|---|---|---|
| mt15dan100e | U | Bouche d'écoulement de PVC, à sortie verticale, de 125 mm de diamètre. (matériau) | 1 | 100.32 | 100.320 |
| mo029 | h | Compagnon professionnel III/CP2 poseur de membranes d'étanchéité. (main-d'œuvre) | 0.121 | 49.29 | 5.964 |
| mo067 | h | Ouvrier professionnel II/OP poseur de membranes d'étanchéité. (main-d'œuvre) | 0.121 | 43.76 | 5.295 |
| mo008 | h | Compagnon professionnel III/CP2 plombier. (main-d'œuvre) | 0.412 | 50.94 | 20.987 |
| % | % | Frais de chantier des unités d'ouvrage | 2 % | 132.566 | 2.651 |
|  |  | Coûts directs |  |  | 135.217 |
