# Panneau céramique de toiture inclinée

- Propriété du fichier: CYPE INGENIEROS, S.A.
- Format: FIEBDC-3/2002
- Zone géographique: Maroc
- Devise: MAD
- Coûts indirects: 3.00 %
- Frais généraux: 13.00 %
- Bénéfice: 6.00 %
- TVA: 20.00 %

**EUR080** m² Panneau céramique de toiture inclinée, constitué de pièces en terre cuite à assembler (súper mahón), à revêtir, 50x20x4 cm, appuyées à sec sur une bande de papier disposée sur les pièces guides des parois allégées (non compris dans ce prix).
Réalisation d'un panneau céramique en toiture inclinée, via la disposition de pièces en terre cuite à assembler (súper mahón), à revêtir, 50x20x4 cm, appuyées à sec sur une bande de papier disposée sur les pièces guides des cloisons allégées (non comprises dans ce prix). Comprend l'implantation et la découpe des pièces, le remplissage des joints avec du mortier de ciment, confectionné sur chantier, dosage 1:8 entre les pièces des deux tronçons contigus et la résolution des rencontres avec des parements verticaux.
Inclut: Implantation. Découpe des pièces. Mise en place des pièces céramiques formant le panneau.
Critère de métré de projet: Surface du versant mesurée en grandeur réelle, selon documentation graphique du Projet.
Critère de mesure de l'ouvrage: On mesurera, en grandeur réelle, la surface réellement exécutée selon les spécifications du Projet.

| Code | U | Désignation | Quantité | Prix | Montant |
|---|---|---|---|---|---|
| mt04lcg010a | U | Brique creuse en terre cuite (súper mahón), à revêtir, 50x20x4 cm, selon NF EN 771-1. (matériau) | 10.000 | 3.42 | 34.20 |
| mt08aaa010a | m³ | Eau. (matériau) | 0.006 | 16.96 | 0.10 |
| mt01arg005a | t | Sable de carrière, pour mortier confectionné sur le chantier. (matériau) | 0.003 | 178.88 | 0.54 |
| mt08cem000a | kg | Ciment gris en sacs. (matériau) | 0.320 | 1.23 | 0.39 |
| mq06hor010 | h | Bétonnière. (matériel) | 0.012 | 13.69 | 0.16 |
| mo020 | h | Compagnon professionnel III/CP2 construction. (main-d'œuvre) | 1.229 | 47.24 | 58.06 |
| mo077 | h | Ouvrier professionnel II/OP construction. (main-d'œuvre) | 1.254 | 41.99 | 52.66 |
| % | % | Coûts directs complémentaires | 2 % | 146.11 | 2.92 |
|  |  | Coûts directs |  |  | 149.03 |
