# Cloison en plaques de plâtre, grande hauteur. Système "KNAUF"

- Propriété du fichier: CYPE Ingenieros S.A.
- Format: FIEBDC-3/2016
- Logiciel: Générateur de prix de la construction. CYPE Ingenieros, S.A.
- Date: 17/09/2024
- Zone géographique: Maroc
- Devise: MAD
- Coûts indirects: 3 %
- Frais généraux: 13 %
- Bénéfice: 6 %
- TVA: 20 %

## F Aménagements et finitions

### FC Cloisons

#### FCO Plaques de plâtre sur ossature métallique

**FCO080** m² Cloison en plaques de plâtre, grande hauteur. Système "KNAUF".
Cloison simple peau à simple ossature Oversize "KNAUF" (18+70+18)/450 (70) (1 dureté élevée (DI) + 1 dureté élevée (DI)), grande hauteur, de 106 mm d'épaisseur totale, avec niveau de qualité de la finition Q2, constituée d'une ossature simple de profilés en tôle d'acier galvanisé de 70 mm de largeur, à base de montants (éléments verticaux) séparés de 450 mm, avec disposition normale "N" et de rails (éléments horizontaux), à laquelle deux plaques au total sont vissées (une plaque type dureté élevée (DI) d'un côté et une plaque type dureté élevée (DI) de l'autre côté, toutes de 18 mm d'épaisseur). Comprend la bande acoustique de dilatation autoadhésive "KNAUF"; les ancrages des rails et des montants métalliques; la visserie pour la fixation des plaques; le ruban en papier avec renfort métallique "KNAUF" et la pâte à joints Jointfiller F-1 GLS "KNAUF", la bande microperforée en papier "KNAUF".
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pck020b | m | Bande acoustique de dilatation, autoadhésive, en mousse de polyuréthane à cellules fermées "KNAUF", de 3,2 mm d'épaisseur et 50 mm de largeur, résistance thermique 0,10 m²K/W, conductivité thermique 0,032 W/(mK). (matériau) | 1.2 | 2.8 | 3.360 |
| mt12osk020a | m | Rail 70/30 "KNAUF" en acier galvanisé Z1 (Z140), pour système Oversize. Selon NF DTU 25.41 P1-2 et NF EN 14195. (matériau) | 0.7 | 19.1 | 13.370 |
| mt12osk010a | m | Montant 70/38 "KNAUF" en acier galvanisé Z1 (Z140), pour système Oversize. Selon NF DTU 25.41 P1-2 et NF EN 14195. (matériau) | 2.57 | 23.53 | 60.472 |
| mt12ppk010hc | m² | Plaque de plâtre DI / NF EN 520 - 900 / longueur / 18 / à bords longitudinaux amincis, dureté élevée "KNAUF"; Euroclasse A2-s1, d0 de réaction au feu, selon NF EN 13501-1. (matériau) | 2.1 | 101.64 | 213.444 |
| mt12ptk010cc | U | Vis autoforeuse TN "KNAUF" 3,5x25. (matériau) | 38 | 0.11 | 4.180 |
| mt12psg220 | U | Fixation composée d'une cheville et d'une vis 5x27. (matériau) | 1.6 | 0.73 | 1.168 |
| mt12pik010f | kg | Pâte à joints Jointfiller F-1 GLS "KNAUF", Euroclasse A2-s1, d0 de réaction au feu, selon NF EN 13501-1, intervalle de température de travail de 5 à 30°C, pour application manuelle avec bande à joint, selon NF EN 13963. (matériau) | 0.6 | 10.57 | 6.342 |
| mt12pik010e | kg | Pâte à joints Jointfiller 24H "KNAUF", Euroclasse A2-s1, d0 de réaction au feu, selon NF EN 13501-1, intervalle de température de travail de 5 à 30°C, pour application manuelle avec bande à joint, selon NF EN 13963. (matériau) | 0.612 | 10.57 | 6.469 |
| mt12pck010a | m | Bande microperforée en papier "KNAUF" de 50 mm de largeur, selon NF EN 13963. (matériau) | 3.2 | 0.51 | 1.632 |
| mt12pck010d | m | Ruban en papier avec renfort métallique "KNAUF" de 52 mm de largeur, selon NF EN 14353. (matériau) | 0.3 | 4.83 | 1.449 |
| mo053 | h | Compagnon professionnel III/CP2 plaquiste. (main-d'œuvre) | 0.394 | 59.53 | 23.455 |
| mo100 | h | Ouvrier professionnel II/OP plaquiste. (main-d'œuvre) | 0.394 | 51.29 | 20.208 |
| % | % | Frais de chantier des unités d'ouvrage | 2 % | 355.549 | 7.111 |
|  |  | Coûts directs |  |  | 362.660 |

Déchets:
- pose: mt12pck020b; facteur de déchet 0.06
- pose: mt12osk020a Rail 70/30 "KNAUF" en acier galvanisé Z1 (Z140), pour système Oversize. Selon NF DTU 25.41 P1-2 et NF EN 14195; facteur de déchet 0.0172914
- pose: mt12osk010a Montant 70/38 "KNAUF" en acier galvanisé Z1 (Z140), pour système Oversize. Selon NF DTU 25.41 P1-2 et NF EN 14195; facteur de déchet 0.0157429
- pose: mt12ppk010hc; facteur de déchet 0.018
- pose: mt12ptk010cc Vis autoforeuse TN "KNAUF" 3,5x25; facteur de déchet 0.00533333
- pose: mt12pik010f; facteur de déchet 0.03
- pose: mt12pik010e; facteur de déchet 0.03
- pose: mt12pck010a Bande microperforée en papier "KNAUF" de 50 mm de largeur, selon NF EN 13963; facteur de déchet 0.0440299
- pose: mt12pck010d Ruban en papier avec renfort métallique "KNAUF" de 52 mm de largeur, selon NF EN 14353; facteur de déchet 0.044

## Ressources

**mt12pck020b** m Bande acoustique de dilatation
Données techniques: Coût énergétique 1.712 MJ; Émission de CO2 0.083 kg; Code CED 17 06 04; Masse de l'élément 0.0112 kg; Volume 0.000019 m3
Déchets:
- emballage: re170203 Plastique. (composant de déchet); quantité 0.001 kg; Code CED 17 02 03; Masse de l'élément 1 kg; Volume 0.001667 m3

**mt12osk020a** m Rail 70/30 "KNAUF" en acier galvanisé Z1 (Z140), pour système Oversize. Selon NF DTU 25.41 P1-2 et NF EN 14195
Données techniques: Coût énergétique 93.323 MJ; Émission de CO2 2.861 kg; Code CED 17 04 05; Masse de l'élément 0.7 kg; Volume 0.000333 m3
Déchets:
- emballage: re170203 Plastique; quantité 0.005 kg

**mt12osk010a** m Montant 70/38 "KNAUF" en acier galvanisé Z1 (Z140), pour système Oversize. Selon NF DTU 25.41 P1-2 et NF EN 14195
Données techniques: Coût énergétique 121.198 MJ; Émission de CO2 3.713 kg; Code CED 17 04 05; Masse de l'élément 0.91 kg; Volume 0.000433 m3
Déchets:
- emballage: re170203 Plastique; quantité 0.006 kg

**mt12ppk010hc** m² Plaque de plâtre DI / NF EN 520 - 900 / longueur / 18 / à bords longitudinaux amincis
Données techniques: Coût énergétique 412.670 MJ; Émission de CO2 6.142 kg; Code CED 17 08 02; Masse de l'élément 15.7 kg; Volume 0.0157 m3
Déchets:
- emballage: re170203 Plastique; quantité 0.004 kg

**mt12ptk010cc** U Vis autoforeuse TN "KNAUF" 3,5x25
Données techniques: Coût énergétique 0.015 MJ; Émission de CO2 0.002 kg; Code CED 17 04 05; Masse de l'élément 0.0015 kg
Déchets:
- emballage: re150101 Emballages en papier et en carton. (composant de déchet); quantité 0.001 kg; Code CED 15 01 01; Masse de l'élément 1 kg; Volume 0.001333 m3

**mt12pik010f** kg Pâte à joints Jointfiller F-1 GLS "KNAUF"
Données techniques: Coût énergétique 12.798 MJ; Émission de CO2 0.436 kg; Code CED 17 08 02; Masse de l'élément 1 kg; Volume 0.001 m3
Déchets:
- emballage: re170203 Plastique; quantité 0.02 kg

**mt12pik010e** kg Pâte à joints Jointfiller 24H "KNAUF"
Données techniques: Coût énergétique 12.798 MJ; Émission de CO2 0.436 kg; Code CED 17 08 02; Masse de l'élément 1 kg; Volume 0.001 m3
Déchets:
- emballage: re170203 Plastique; quantité 0.02 kg

**mt12pck010a** m Bande microperforée en papier "KNAUF" de 50 mm de largeur, selon NF EN 13963
Données techniques: Coût énergétique 0.004 MJ; Émission de CO2 0.006 kg; Code CED 20 01 01; Masse de l'élément 0.0067 kg; Volume 0.000009 m3

**mt12pck010d** m Ruban en papier avec renfort métallique "KNAUF" de 52 mm de largeur, selon NF EN 14353
Données techniques: Coût énergétique 4.511 MJ; Émission de CO2 0.348 kg; Code CED 20 01 01; Masse de l'élément 0.06 kg; Volume 0.00008 m3
