# Habillage, réalisée avec plaque de plâtre avec isolation incorporée en laine minérale, collée avec du mortier adhésif sur le parement vertical; 57,5 mm d'épaisseur totale

- Propriété du fichier: CYPE INGENIEROS, S.A.
- Format: FIEBDC-3/2002
- Zone géographique: Maroc
- Devise: MAD
- Coûts indirects: 3.00 %
- Frais généraux: 13.00 %
- Bénéfice: 6.00 %
- TVA: 20.00 %

**FDH100** m² Habillage, réalisée avec plaque de plâtre avec isolation incorporée en laine minérale, collée avec du mortier adhésif sur le parement vertical; 57,5 mm d'épaisseur totale.
Habillage, de 57,5 mm d'épaisseur totale, avec niveau de qualité de la finition Q2, constitué de plaque de plâtre avec isolation incorporée en laine minérale de 12,5+30 mm d'épaisseur, collée directement sur le parement vertical avec du mortier adhésif. Comprend la pâte et la bande pour le traitement des joints.
Inclut: Implantation et tracé sur les planchers inférieur et supérieur de la ligne de parement fini. Mise en place successive dans le parement des plots de mortier adhésif correspondants à chacune des plaques. Découpe des plaques. Mise en place successive et indépendante de chacune des plaques par réglage. Implantation des boîtes d'encastrement de l'appareillage électrique et de dérivation pour le passage des installations, et perforation postérieure des plaques. Traitement des joints. Placement des boîtes d'encastrement de l'appareillage électrique et de dérivation pour le passage des installations.
Critère de métré de projet: Surface mesurée selon documentation graphique du Projet, sans dupliquer les coins ni les rencontres, en déduisant les ouvertures de surface supérieure à 8 m² et la moitié du vide pour ceux de surface comprise entre 5 et 8 m².
Critère de mesure de l'ouvrage: On mesurera la surface réellement exécutée selon les spécifications du Projet, sans dupliquer les coins ni les rencontres, en déduisant les ouvertures de surface supérieure à 8 m² et la moitié du vide pour ceux de surface comprise entre 5 et 8 m².
Critère d'évaluation économique: Le prix comprend la résolution des rencontres et des points singuliers et les travaux auxiliaires de maçonnerie pour installations.

| Code | U | Désignation | Quantité | Prix | Montant |
|---|---|---|---|---|---|
| mt12psg035a | kg | Mortier adhésif, selon NF EN 14496. (matériau) | 4.100 | 4.96 | 20.34 |
| mt12psg241a | m² | Plaque transformée de 13+30 mm d'épaisseur formée d'une plaque de plâtre 12,5x1200x2600, BA, NF EN 13950 qui porte une lame de laine minérale de 90 kg/m³ de densité adhérée. (matériau) | 1.050 | 192.00 | 201.60 |
| mt12psg030a | kg | Pâte à joints, selon NF EN 13963. (matériau) | 0.300 | 10.62 | 3.19 |
| mt12psg040a | m | Bande à joint, selon NF EN 13963. (matériau) | 1.600 | 0.33 | 0.53 |
| mo053 | h | Compagnon professionnel III/CP2 plaquiste. (main-d'œuvre) | 0.381 | 49.11 | 18.71 |
| mo100 | h | Ouvrier professionnel II/OP plaquiste. (main-d'œuvre) | 0.381 | 43.31 | 16.50 |
| % | % | Frais de chantier des unités d'ouvrage | 2 % | 260.87 | 5.22 |
|  |  | Coûts directs |  |  | 266.09 |
