# Isolation acoustique au bruit aérien, dans une cloison de plaques, réalisée avec panneau semi-rigide en laine minérale, épaisseur 45 mm, mis en place entre les montants de l'ossature porteuse

- Propriété du fichier: CYPE INGENIEROS, S.A.
- Format: FIEBDC-3/2002
- Zone géographique: Maroc
- Devise: MAD
- Coûts indirects: 3.00 %
- Frais généraux: 13.00 %
- Bénéfice: 6.00 %
- TVA: 20.00 %

**FIC040** m² Isolation acoustique au bruit aérien, dans une cloison de plaques, réalisée avec panneau semi-rigide en laine minérale, épaisseur 45 mm, mis en place entre les montants de l'ossature porteuse.
Isolation acoustique au bruit aérien, dans une cloison de plaques, réalisée avec panneau semi-rigide en laine minérale, épaisseur 45 mm, mis en place entre les montants de l'ossature porteuse.
Inclut: Découpe de l'isolant à placer entre les montants. Mise en place de l'isolant entre les montants. Découpe de l'isolant à placer sur la plaque. Résolution des points singuliers.
Critère de métré de projet: Surface mesurée selon documentation graphique du Projet.
Critère de mesure de l'ouvrage: On mesurera la surface réellement exécutée selon les spécifications du Projet.

| Code | U | Désignation | Quantité | Prix | Montant |
|---|---|---|---|---|---|
| mt16lra060b | m² | Panneau semi-rigide en laine minérale, épaisseur 45 mm, selon NF EN 13162. (matériau) | 1.050 | 40.01 | 42.01 |
| mo054 | h | Compagnon professionnel III/CP2 poseur d'isolants rigides ou flexibles. (main-d'œuvre) | 0.060 | 49.11 | 2.95 |
| mo101 | h | Ouvrier professionnel II/OP poseur d'isolants rigides ou flexibles. (main-d'œuvre) | 0.060 | 43.31 | 2.60 |
| % | % | Frais de chantier des unités d'ouvrage | 2 % | 47.56 | 0.95 |
|  |  | Coûts directs |  |  | 48.51 |
