# Isolation acoustique réalisée avec bande autoadhésive désolidarisante en mousse de polyuréthane à cellules fermées

- Propriété du fichier: CYPE INGENIEROS, S.A.
- Format: FIEBDC-3/2002
- Zone géographique: Maroc
- Devise: MAD
- Coûts indirects: 3.00 %
- Frais généraux: 13.00 %
- Bénéfice: 6.00 %
- TVA: 20.00 %

**FIC070** m Isolation acoustique réalisée avec bande autoadhésive désolidarisante en mousse de polyuréthane à cellules fermées, de 3,2 mm d'épaisseur et 95 mm de largeur, placée sur tout le périmètre de l'ossature autoportante de plaques (non comprise dans ce prix), pour garantir sa désolidarisation et optimiser l'isolation acoustique.
Fourniture et mise en place sur tout le périmètre de l'ossature autoportante de plaques (non comprise dans ce prix) d'isolation acoustique réalisée avec bande autoadhésive désolidarisante en mousse de polyuréthane à cellules fermées, de 3,2 mm d'épaisseur et 95 mm de largeur, résistance thermique 0,077 m²K/W, conductivité thermique 0,032 W/(mK), pour garantir sa désolidarisation et optimiser l'isolation acoustique. Comprend les découpes.
Inclut: Mise en place des bandes élastiques à la base et sur les côtés. Mise en place des bandes élastiques à l'encontre de l'ossature autoportante et du plancher supérieur.
Critère de métré de projet: Longueur moyenne selon documentation graphique du Projet.
Critère de mesure de l'ouvrage: On mesurera la longueur réellement exécutée selon les spécifications du Projet.

| Code | U | Désignation | Quantité | Prix | Montant |
|---|---|---|---|---|---|
| mt12psg041d | m | Bande autoadhésive désolidarisante en mousse de polyuréthane à cellules fermées, de 3,2 mm d'épaisseur et 95 mm de largeur, résistance thermique 0,10 m²K/W, conductivité thermique 0,032 W/(mK). (matériau) | 1.100 | 6.32 | 6.95 |
| mo100 | h | Ouvrier professionnel II/OP plaquiste. (main-d'œuvre) | 0.099 | 41.60 | 4.12 |
| % | % | Coûts directs complémentaires | 2 % | 11.07 | 0.22 |
|  |  | Coûts directs |  |  | 11.29 |
