# Isolation thermique sous plancher

- Propriété du fichier: CYPE INGENIEROS, S.A.
- Format: FIEBDC-3/2002
- Zone géographique: Maroc
- Coûts indirects: 3.00 %
- Frais généraux: 13.00 %
- Bénéfice: 6.00 %
- TVA: 20.00 %

**FIF010** m² Isolation thermique sous plancher, constituée de panneau semi-rigide en laine minérale, selon NF EN 13162, non revêtu, de 30 mm d'épaisseur, résistance thermique 8500 m²K/W, conductivité thermique 0,035 W/(mK), fixé mécaniquement.
Fourniture et mise en place d'une isolation thermique sous plancher constituée de panneau semi-rigide en laine minérale, selon NF EN 13162, non revêtu, de 30 mm d'épaisseur, résistance thermique 8500 m²K/W, conductivité thermique 0,035 W/(mK), fixé mécaniquement. Comprend les découpes, les fixations et le nettoyage.
Inclut: Découpe et préparation de l'isolant. Mise en place de l'isolation.
Critère de métré de projet: Surface mesurée selon documentation graphique du Projet.
Critère de mesure de l'ouvrage: On mesurera la surface réellement exécutée selon les spécifications du Projet.

| Code | U | Désignation | Quantité | Prix | Montant |
|---|---|---|---|---|---|
| mt16lra020bap | m² | Panneau semi-rigide en laine minérale, selon NF EN 13162, non revêtu, de 30 mm d'épaisseur, résistance thermique 8500 m²K/W, conductivité thermique 0,035 W/(mK). (matériau) | 1.050 | 42.69 | 44.82 |
| mt16aaa021a | U | Cheville d'expansion et vis en polypropylène, avec bague d'étanchéité, pour fixation mécanique des panneaux isolants. (matériau) | 3.000 | 0.10 | 0.30 |
| mo054 | h | Compagnon professionnel III/CP2 poseur d'isolants rigides ou flexibles. (main-d'œuvre) | 0.235 | 48.45 | 11.39 |
| mo101 | h | Ouvrier professionnel II/OP poseur d'isolants rigides ou flexibles. (main-d'œuvre) | 0.235 | 41.60 | 9.78 |
| % | % | Coûts directs complémentaires | 2 % | 66.29 | 1.33 |
|  |  | Coûts directs |  |  | 67.62 |
