# Isolation thermique par réflexion des chapes flottantes

- Propriété du fichier: CYPE Ingenieros S.A.
- Format: FIEBDC-3/2016
- Logiciel: Générateur de prix de la construction. CYPE Ingenieros, S.A.
- Date: 02/04/2024
- Zone géographique: Maroc
- Devise: MAD
- Coûts indirects: 3 %
- Frais généraux: 13 %
- Bénéfice: 6 %
- TVA: 20 %

## F Aménagements et finitions

### FI Isolations intérieures

#### FIH Chapes flottantes

**FIH140** m² Isolation thermique par réflexion des chapes flottantes.
Isolation thermique par réflexion des chapes flottantes, constituée de complexe multicouche, de 33 mm d'épaisseur totale, avec, une résistance thermique intrinsèque (sans lame d'air) de 0,36 m²K/W et une conductivité thermique de 0,036 W/(mK), simplement appuyé. Comprend la bande autoadhésive pour le scellement des joints.
Inclut: Nettoyage et préparation de la surface support. Implantation et découpe de l'isolant. Mise en place de l'isolant. Scellement des joints.
Critère pour le métré: Surface mesurée selon documentation graphique du Projet.
Critère pour le mémoire: On mesurera la surface réellement exécutée selon les spécifications du Projet.

| Code | U | Désignation | Quantité | Prix | Montant |
|---|---|---|---|---|---|
| mt16arw010aiC | m² | Complexe multicouche, composé de panneau rigide en polystyrène extrudé de 30 mm d'épaisseur, revêtu sur une de ses faces par une couche de mousse de polyéthylène et un film d'aluminium dans chacune de ses faces, de 33 mm d'épaisseur totale, avec, une résistance thermique intrinsèque (sans lame d'air) de 0,36 m²K/W et une conductivité thermique de 0,036 W/(mK), fourni en panneaux de 1,20x1,25 m. (matériau) | 1.1 | 476.51 | 524.161 |
| mt16arw100b | m | Ruban autoadhésif, en aluminium, avec adhésif acrylique, de 0,03 mm d'épaisseur et 75 mm de largeur, pour le scellement des joints. (matériau) | 0.45 | 7.25 | 3.263 |
| mo054 | h | Compagnon professionnel III/CP2 poseur d'isolants rigides ou flexibles. (main-d'œuvre) | 0.12 | 59.53 | 7.144 |
| mo101 | h | Ouvrier professionnel II/OP poseur d'isolants rigides ou flexibles. (main-d'œuvre) | 0.06 | 51.29 | 3.077 |
| % | % | Frais de chantier des unités d'ouvrage | 2 % | 537.645 | 10.753 |
|  |  | Coûts directs |  |  | 548.398 |

Déchets:
- pose: mt16arw010aiC; facteur de déchet 0.024
- pose: mt16arw100b; facteur de déchet 0.048

## Ressources

**mt16arw010aiC** m² Complexe multicouche
Données techniques: Coût énergétique 82.269 MJ; Émission de CO2 2.657 kg; Code CED 17 06 04; Masse de l'élément 0.9 kg; Volume 0.0015 m3
Déchets:
- emballage: re170203 Plastique. (composant de déchet); quantité 0.034 kg; Code CED 17 02 03; Masse de l'élément 1 kg; Volume 0.001667 m3

**mt16arw100b** m Ruban autoadhésif
Données techniques: Coût énergétique 3.059 MJ; Émission de CO2 0.214 kg; Code CED 17 04 02; Masse de l'élément 0.023 kg; Volume 0.000015 m3
Déchets:
- emballage: re170203 Plastique; quantité 0.005 kg
