# Isolation acoustique au bruit aérien d'un coude de colonne de chute, avec des complexes multicouches

- Propriété du fichier: CYPE Ingenieros S.A.
- Format: FIEBDC-3/2016
- Logiciel: Générateur de prix de la construction. CYPE Ingenieros, S.A.
- Date: 20/06/2024
- Zone géographique: Maroc
- Devise: MAD
- Coûts indirects: 3 %
- Frais généraux: 13 %
- Bénéfice: 6 %
- TVA: 20 %

## F Aménagements et finitions

### FI Isolations intérieures

#### FIT Conduits et tuyaux

**FIT070** m Isolation acoustique au bruit aérien d'un coude de colonne de chute, avec des complexes multicouches.
Isolation acoustique au bruit aérien d'un coude de colonne de chute de 90 mm de diamètre, réalisée avec complexe multicouche, de 7 mm d'épaisseur, 3,7 kg/m² de masse surfacique, constitué d'un film en polyéthylène de 5 mm d'épaisseur et une membrane viscoélastique de haute densité de 2 mm d'épaisseur; placé autour de la descente en guise de coque avec brides en plastique et renfort avec bande autoadhésive désolidarisante, de 90 mm de largeur et de 4 mm d'épaisseur, constituée d'une membrane en polyoléfines de haute résistance et une membrane viscoélastique de haute densité de 2 mm d'épaisseur. Comprend le ruban viscoélastique autoadhésif, pour le scellement des joints.
Inclut: Nettoyage de la surface support. Découpe du rouleau en tronçons. Doublage du coude de la colonne de chute. Mise en place des brides. Scellement des joints. Mise en place de la deuxième couche d'isolant.
Critère pour le métré: Longueur mesurée selon documentation graphique du Projet.
Critère pour le mémoire: On mesurera la longueur réellement exécutée selon les spécifications du Projet.

| Code | U | Désignation | Quantité | Prix | Montant |
|---|---|---|---|---|---|
| mt16ptc010a | m² | Complexe multicouche, de 7 mm d'épaisseur, 3,7 kg/m² de masse surfacique, constitué d'un film en polyéthylène de 5 mm d'épaisseur et une membrane viscoélastique de haute densité de 2 mm d'épaisseur; avec 64 dB d'indice global de réduction acoustique, Rw; fournissant une réduction du niveau global de pression au bruit de choc de 18 dB et une réduction du niveau global pondéré de pression au bruit aérien de 10 dBA. (matériau) | 0.311 | 142.56 | 44.336 |
| mt16pdg012a | U | Bride en plastique, pour fixation d'isolation acoustique des descentes. (matériau) | 4 | 2.39 | 9.560 |
| mt16pnc010a | m | Ruban viscoélastique autoadhésif, avec une autoprotection en aluminium, de 50 mm de largeur et de 1,5 mm d'épaisseur, pour le scellement des joints. (matériau) | 1.1 | 10.88 | 11.968 |
| mt16ptc060c | m | Bande autoadhésive désolidarisante, de 90 mm de largeur et de 4 mm d'épaisseur, constituée d'une membrane en polyoléfines de haute résistance et une membrane viscoélastique de haute densité de 2 mm d'épaisseur; fournissant une réduction du niveau global de pression au bruit de choc de 17 dB. (matériau) | 3.456 | 19.11 | 66.044 |
| mo054 | h | Compagnon professionnel III/CP2 poseur d'isolants rigides ou flexibles. (main-d'œuvre) | 0.272 | 59.53 | 16.192 |
| mo101 | h | Ouvrier professionnel II/OP poseur d'isolants rigides ou flexibles. (main-d'œuvre) | 0.272 | 51.29 | 13.951 |
| % | % | Frais de chantier des unités d'ouvrage | 2 % | 162.051 | 3.241 |
|  |  | Coûts directs |  |  | 165.292 |

Déchets:
- pose: mt16ptc010a; facteur de déchet 0.0477292
- pose: mt16pdg012a Bride en plastique, pour fixation d'isolation acoustique des descentes; facteur de déchet 0.07
- pose: mt16ptc060c; facteur de déchet 0.07

## Ressources

**mt16ptc010a** m² Complexe multicouche
Données techniques: Coût énergétique 141.497 MJ; Émission de CO2 4.298 kg; Code CED 17 03 02; Masse de l'élément 3.7 kg; Volume 0.0037 m3
Déchets:
- emballage: re170203 Plastique. (composant de déchet); quantité 0.063 kg; Code CED 17 02 03; Masse de l'élément 1 kg; Volume 0.001667 m3

**mt16pdg012a** U Bride en plastique, pour fixation d'isolation acoustique des descentes
Données techniques: Coût énergétique 0.184 MJ; Émission de CO2 0.009 kg; Code CED 17 02 03; Masse de l'élément 0.0019 kg; Volume 0.000003 m3

**mt16ptc060c** m Bande autoadhésive désolidarisante
Données techniques: Coût énergétique 13.650 MJ; Émission de CO2 0.442 kg; Code CED 17 03 02; Masse de l'élément 0.32 kg; Volume 0.00032 m3
Déchets:
- emballage: re170203 Plastique; quantité 0.02 kg
