# Amortisseur métallique à 6 ressorts

- Propriété du fichier: CYPE INGENIEROS, S.A.
- Format: FIEBDC-3/2002
- Zone géographique: Maroc
- Devise: MAD
- Coûts indirects: 3.00 %
- Frais généraux: 13.00 %
- Bénéfice: 6.00 %
- TVA: 20.00 %

**FIV030** U Amortisseur métallique à 6 ressorts, de 260x170x127 mm, de 729 kg de charge minimale et 1700 kg de charge maximale, constitué de 6 ressorts en acier de haute adhérence finition avec peinture époxy couleur bleue, couvercles métalliques fixés avec un double système de sécurité comprenant des pieux internes et un mastic viscoélastique, pièce internes en polyéthylène et base métallique aux deux extrémités avec des orifices ouverts, monté sur le sol, socle ou structure. Comprend les accessoires de montage.
Amortisseur métallique à 6 ressorts, de 260x170x127 mm, de 729 kg de charge minimale et 1700 kg de charge maximale, constitué de 6 ressorts en acier de haute adhérence finition avec peinture époxy couleur bleue, couvercles métalliques fixés avec un double système de sécurité comprenant des pieux internes et un mastic viscoélastique, pièce internes en polyéthylène et base métallique aux deux extrémités avec des orifices ouverts, monté sur le sol, socle ou structure. Comprend les accessoires de montage.
Inclut: Implantation. Mise en place de l'amortisseur.
Critère de métré de projet: Nombre d'unités prévues, selon documentation graphique du Projet.
Critère de mesure de l'ouvrage: On mesurera le nombre d'unités réellement exécutées selon les spécifications du Projet.

| Code | U | Désignation | Quantité | Prix | Montant |
|---|---|---|---|---|---|
| mt16avg050coc | U | Amortisseur métallique à 6 ressorts, de 260x170x127 mm, de 729 kg de charge minimale et 1700 kg de charge maximale, constitué de 6 ressorts en acier de haute adhérence finition avec peinture époxy couleur bleue, couvercles métalliques fixés avec un double système de sécurité comprenant des pieux internes et un mastic viscoélastique, pièce internes en polyéthylène et base métallique aux deux extrémités avec des orifices ouverts, à monter au sol, sur socle ou sur structure. (matériau) | 1.000 | 2310.18 | 2310.18 |
| mo011 | h | Compagnon professionnel III/CP2 monteur. (main-d'œuvre) | 0.169 | 49.11 | 8.30 |
| mo080 | h | Ouvrier professionnel II/OP monteur. (main-d'œuvre) | 0.169 | 43.31 | 7.32 |
| % | % | Frais de chantier des unités d'ouvrage | 2 % | 2325.80 | 46.52 |
|  |  | Coûts directs |  |  | 2372.32 |
