# Démontage d'une porte d'armoire encastrée en bois

- Propriété du fichier: CYPE INGENIEROS, S.A.
- Format: FIEBDC-3/2002
- Zone géographique: Maroc
- Devise: MAD
- Coûts indirects: 3.00 %
- Frais généraux: 13.00 %
- Bénéfice: 6.00 %
- TVA: 20.00 %

**FKD020** U Démontage d'une porte d'armoire encastrée en bois, avec des moyens manuels et récupération du matériau pour sa localisation postérieure à un autre emplacement, et chargement manuel dans le camion ou la benne.
Démontage d'une porte d'armoire encastrée en bois, avec des moyens manuels et récupération du matériau pour sa localisation postérieure à un autre emplacement, et chargement manuel dans le camion ou la benne.
Inclut: Démontage de l'élément. Classement et étiquetage. Stockage des matériaux à réutiliser. Chargement manuel du matériau à réutiliser sur le camion. Retrait et entassement des restes de travaux. Nettoyage des restes d'ouvrage. Chargement manuel des restes de travaux dans le camion ou la benne.
Critère de métré de projet: Nombre d'unités prévues, selon documentation graphique du Projet.
Critère de mesure de l'ouvrage: On mesurera le nombre d'unités réellement démontées selon les spécifications du Projet.

| Code | U | Désignation | Quantité | Prix | Montant |
|---|---|---|---|---|---|
| mo017 | h | Compagnon professionnel III/CP2 menuisier bois. (main-d'œuvre) | 0.171 | 48.45 | 8.28 |
| mo058 | h | Ouvrier professionnel II/OP menuisier bois. (main-d'œuvre) | 0.171 | 43.60 | 7.46 |
| % | % | Frais de chantier des unités d'ouvrage | 2 % | 15.74 | 0.31 |
|  |  | Coûts directs |  |  | 16.05 |
