# Faux plafond continu, pour usage agroalimentaire, de panneaux en polystyrène extrudé

- Propriété du fichier: CYPE Ingenieros S.A.
- Format: FIEBDC-3/2016
- Logiciel: Générateur de prix de la construction. CYPE Ingenieros, S.A.
- Date: 19/06/2024
- Zone géographique: Maroc
- Devise: MAD
- Coûts indirects: 3 %
- Frais généraux: 13 %
- Bénéfice: 6 %
- TVA: 20 %

## F Aménagements et finitions

### FL Revêtements de plafonds

#### FLS Plafonds suspendus non démontables, en polystyrène extrudé

**FLS010** m² Faux plafond continu, pour usage agroalimentaire, de panneaux en polystyrène extrudé.
Faux plafond continu suspendu, pour usage agroalimentaire, situé à une hauteur inférieure à 4 m, constitué de: OSSATURE: structure auxiliaire constituée de panneaux hydrofuges de densité moyenne (MDF), de fibres de bois et résines synthétiques de 19 mm d'épaisseur fixés au plancher ou à l'élément support avec tiges métalliques en acier galvanisé de 3 mm de diamètre dotées de crochets fermés aux deux extrémités; PANNEAUX: panneaux rigides en polystyrène extrudé, à surface lisse et système latéral à rainure et languette, de 2,5x0,6 m et 30 mm d'épaisseur, résistance thermique 0,9 m²K/W, conductivité thermique 0,034 W/(mK). Comprend les accessoires de montage.
Inclut: Tracé dans les murs du niveau du faux plafond. Mise à niveau des règles adossées aux murs périmétriques. Mise en place et fixation des tirants. Mise en place et ajustement des panneaux. Réalisation des orifices pour le passage des tubes de l'installation électrique. Découpe des panneaux. Fixation des pièces en polystyrène extrudé aux panneaux de fibres de bois à l'aide d'ancrages métalliques. Résolution des rencontres et des points singuliers.
Critère pour le métré: Surface mesurée entre les parements, selon documentation graphique du Projet, sans déduire les trémies pour les installations.
Critère pour le mémoire: On mesurera la surface réellement exécutée selon les spécifications du Projet, sans décompter les trémies pour les installations.

| Code | U | Désignation | Quantité | Prix | Montant |
|---|---|---|---|---|---|
| mt16pxp030a | m² | Panneau rigide en polystyrène extrudé, pour faux plafonds agroalimentaires, selon NF EN 13164, à surface lisse et système latéral à rainure et languette, avec finition visible de couleur crème, de 2,5x0,6 m et 30 mm d'épaisseur, résistance thermique 0,9 m²K/W, conductivité thermique 0,034 W/(mK), Euroclasse E de réaction au feu selon NF EN 13501-1, avec code de désignation XPS-EN 13164-T1-CS(10/Y)300-DLT(2)5-DS(T)-WL(T)0,7. (matériau) | 1.05 | 96.76 | 101.598 |
| mt12ftm010a | m² | Panneau hydrofuge de densité moyenne (MDF), de fibres de bois et résines synthétiques de 19 mm d'épaisseur, à revêtir, utilisé dans les faux plafonds agroalimentaires. (matériau) | 1.05 | 81.75 | 85.838 |
| mt12fac020a | U | Tige métallique en acier galvanisé de 3 mm de diamètre. (matériau) | 3.5 | 3.18 | 11.130 |
| mt12fac021 | kg | Fil d'acier galvanisé de 0,7 mm de diamètre. (matériau) | 0.1 | 12.85 | 1.285 |
| mo015 | h | Compagnon professionnel III/CP2 monteur de faux plafonds en plaques de plâtre. (main-d'œuvre) | 0.382 | 59.53 | 22.740 |
| mo082 | h | Ouvrier professionnel II/OP monteur de faux plafonds en plaques de plâtre. (main-d'œuvre) | 0.382 | 51.29 | 19.593 |
| % | % | Frais de chantier des unités d'ouvrage | 2 % | 242.184 | 4.844 |
|  |  | Coûts directs |  |  | 247.028 |

Déchets:
- pose: mt16pxp030a; facteur de déchet 0.048
- pose: mt12ftm010a; facteur de déchet 0.0119098
- pose: mt12fac020a Tige métallique en acier galvanisé de 3 mm de diamètre; facteur de déchet 0.0187857
- pose: mt12fac021 Fil d'acier galvanisé de 0,7 mm de diamètre; facteur de déchet 0.0045

## Ressources

**mt16pxp030a** m² Panneau rigide en polystyrène extrudé
Données techniques: Coût énergétique 102.235 MJ; Émission de CO2 3.273 kg; Code CED 17 06 04; Masse de l'élément 1.14 kg; Volume 0.0019 m3
Déchets:
- emballage: re170203 Plastique. (composant de déchet); quantité 0.024 kg; Code CED 17 02 03; Masse de l'élément 1 kg; Volume 0.001667 m3

**mt12ftm010a** m² Panneau hydrofuge de densité moyenne (MDF)
Données techniques: Coût énergétique 430.837 MJ; Émission de CO2 5.584 kg; Code CED 17 02 01; Masse de l'élément 13.01 kg; Volume 0.011827 m3
Déchets:
- emballage: re170203 Plastique; quantité 0.025 kg

**mt12fac020a** U Tige métallique en acier galvanisé de 3 mm de diamètre
Données techniques: Coût énergétique 2.773 MJ; Émission de CO2 0.156 kg; Code CED 17 04 05; Masse de l'élément 0.014 kg; Volume 0.000007 m3
Déchets:
- emballage: re170203 Plastique; quantité 0.025 kg

**mt12fac021** kg Fil d'acier galvanisé de 0,7 mm de diamètre
Données techniques: Coût énergétique 25.100 MJ; Émission de CO2 2.560 kg; Code CED 17 04 05; Masse de l'élément 1 kg; Volume 0.000476 m3
