# Lasure synthétique

- Propriété du fichier: CYPE Ingenieros S.A.
- Format: FIEBDC-3/2016
- Logiciel: Générateur de prix de la construction. CYPE Ingenieros, S.A.
- Date: 14/12/2023
- Zone géographique: Maroc
- Devise: MAD
- Coûts indirects: 3 %
- Frais généraux: 13 %
- Bénéfice: 6 %
- TVA: 20 %

## F Aménagements et finitions

### FP Peintures

#### FPB Spéciales bois

**FPB110** m² Lasure synthétique.
Application manuelle de deux couches de lasure synthétique à pore ouvert, à base de résines alkydes et filtres ultraviolets, non diluée, (rendement: 0,072 l/m² chaque couche); application préalable d'une couche de fond protecteur, insecticide, fongicide et termicide pour intérieur et extérieur, (rendement: 0,24 l/m²), sur surface de menuiserie en bois, à l'intérieur. Comprend le polissage.
Critère d'évaluation économique: Le prix comprend la protection des éléments du contour qui pourraient être affectés pendant les travaux.
Inclut: Préparation et nettoyage de la surface support. Application de la couche de fond. Application successive, avec des intervalles de séchage, des couches de finition.
Critère pour le métré: Surface mesurée selon documentation graphique du Projet, sans décompter les vides, à deux face, de l'extérieur à l'extérieur du couvre joints.
Critère pour le mémoire: On mesurera la surface réellement exécutée selon les spécifications du Projet, par les deux faces, en incluant les couvre-joints.

| Code | U | Désignation | Quantité | Prix | Montant |
|---|---|---|---|---|---|
| mt27prj010a | l | Fond protecteur, insecticide, fongicide et termicide pour intérieur et extérieur, transparent et incolore, avec base dissolvante, destiné au traitement préventif du bois, appliqué par pulvérisation, au pinceau ou par immersion. (matériau) | 0.24 | 168.55 | 40.452 |
| mt27lss010b | l | Lasure synthétique pour intérieur, à pore ouvert, finition satinée, à base de résines alkydes et filtres ultraviolets, incolore, appliqué à la brosse, au pinceau ou au pistolet. (matériau) | 0.144 | 324.04 | 46.662 |
| mo038 | h | Compagnon professionnel III/CP2 peintre. (main-d'œuvre) | 0.322 | 57.66 | 18.567 |
| mo076 | h | Ouvrier professionnel II/OP peintre. (main-d'œuvre) | 0.064 | 51.29 | 3.283 |
| % | % | Frais de chantier des unités d'ouvrage | 2 % | 108.964 | 2.179 |
|  |  | Coûts directs |  |  | 111.143 |

Déchets:
- pose: mt27prj010a; facteur de déchet 0.055
- pose: mt27lss010b; facteur de déchet 0.03

## Ressources

**mt27prj010a** l Fond protecteur
Données techniques: Coût énergétique 106.374 MJ; Émission de CO2 15.707 kg; Code CED 08 01 21; Masse de l'élément 1.06 kg; Volume 0.001178 m3
Déchets:
- emballage: re150104 Emballages métalliques. (composant de déchet); quantité 0.038 kg; Code CED 15 01 04; Masse de l'élément 1 kg; Volume 0.001667 m3

**mt27lss010b** l Lasure synthétique pour intérieur
Données techniques: Coût énergétique 30.691 MJ; Émission de CO2 1.295 kg; Code CED 17 09 04; Masse de l'élément 0.92 kg; Volume 0.000613 m3
Déchets:
- emballage: re170203 Plastique. (composant de déchet); quantité 0.032 kg; Code CED 17 02 03; Masse de l'élément 1 kg; Volume 0.001667 m3
