# Poli et rendu brillant sur chantier avec revêtement de marbre

- Propriété du fichier: CYPE INGENIEROS, S.A.
- Format: FIEBDC-3/2002
- Zone géographique: Maroc
- Devise: MAD
- Coûts indirects: 3.00 %
- Frais généraux: 13.00 %
- Bénéfice: 6.00 %
- TVA: 20.00 %

**FSI070** m² Poli et rendu brillant sur chantier avec revêtement de marbre.
Réalisation sur site de poli à la polisseuse et rendu brillant à l'aide d'une machine avec plateau en laine d'acier ou une éponge synthétique, d'un revêtement intérieur en marbre; le polissage se fera en trois phases: la première (dégrossissage) pour l'élimination des éventuels cils, en utilisant une meule de 60, selon le type de pierre naturelle et l'état dans lequel se trouve le revêtement; la seconde (aplanissement) pour supprimer les rayures ou les défauts produits pendant la phase précédente, avec un abrasif de grain 120, en étendant de nouveau par la suite la pâte pour les joints, en maintenant la surface humide 24 heures et en laissant durcir encore 48 heures avant l'étape suivante; et la troisième (affinage), avec un abrasif de grain 220; le rendu brillant se réalisera par la méthode de cristallisation en utilisant des meules de 400 ou plus avec application postérieure d'un produit pour rendre brillant, une fois le revêtement parfaitement sec et uniforme. Comprend poli à la polisseuse et rendu brillant à l'aide d'une machine avec plateau en laine d'acier ou une éponge synthétique.
Inclut: Dégrossi. Aplanissement. Extension du nouveau lait sur le revêtement. Affinage. Lavage du revêtement. Rendu brillant.
Critère de métré de projet: Surface mesurée selon documentation graphique du Projet.
Critère de mesure de l'ouvrage: On mesurera la surface réellement exécutée selon les spécifications du Projet.

| Code | U | Désignation | Quantité | Prix | Montant |
|---|---|---|---|---|---|
| mq08war150 | h | Polisseuse pour revêtements en pierre naturelle ou en granito, composée de plateaux rotationnels auxquels est couplée une série de meules abrasives, refroidies avec de l'eau. (matériel) | 0.258 | 33.00 | 8.51 |
| mq08war155 | h | Polisseuse de sol pour le polissage des revêtements en pierre naturelle ou en granito, composée d'un tampon en laine d'acier ou en éponge synthétique. (matériel) | 0.141 | 17.10 | 2.41 |
| mo037 | h | Compagnon professionnel III/CP2 polisseur de revêtements de sols. (main-d'œuvre) | 0.754 | 46.88 | 35.35 |
| mo075 | h | Ouvrier professionnel II/OP polisseur de revêtements de sols. (main-d'œuvre) | 0.108 | 41.60 | 4.49 |
| % | % | Coûts directs complémentaires | 2 % | 50.76 | 1.02 |
|  |  | Coûts directs |  |  | 51.78 |
