# Anneau de polyéthylène pour support de revêtement flottant

- Propriété du fichier: CYPE Ingenieros S.A.
- Format: FIEBDC-3/2016
- Logiciel: Générateur de prix de la construction. CYPE Ingenieros, S.A.
- Date: 11/05/2023
- Zone géographique: Maroc
- Devise: MAD
- Coûts indirects: 3 %
- Frais généraux: 13 %
- Bénéfice: 6 %
- TVA: 20 %

## F Aménagements et finitions

### FS Revêtements de sols

#### FSQ Planchers techniques

**FSQ070** U Anneau de polyéthylène pour support de revêtement flottant.
Support de plancher flottant constitué d'anneau de coffrage en polystyrène, de 25 mm de hauteur et 240 mm de diamètre, sur nappe drainante, pour le remplissage postérieur avec du mortier et la mise en place du revêtement (non compris dans ce prix). Comprend l'implantation.
Inclut: Implantation. Mise en place du support.
Critère pour le métré: Nombre d'unités prévues, selon documentation graphique du Projet.
Critère pour le mémoire: On mesurera le nombre d'unités réellement exécutées selon les spécifications du Projet.

| Code | U | Désignation | Quantité | Prix | Montant |
|---|---|---|---|---|---|
| mt18jrs700a | U | Support de plancher flottant constitué d'anneau de coffrage en polystyrène, de 25 mm de hauteur et 240 mm de diamètre, pour remplissage avec du mortier. (matériau) | 1 | 13.82 | 13.820 |
| mo011 | h | Compagnon professionnel III/CP2 monteur. (main-d'œuvre) | 0.131 | 59.36 | 7.776 |
| mo080 | h | Ouvrier professionnel II/OP monteur. (main-d'œuvre) | 0.131 | 51.14 | 6.699 |
| % | % | Frais de chantier des unités d'ouvrage | 2 % | 28.295 | 0.566 |
|  |  | Coûts directs |  |  | 28.861 |
