# Reconstruction d'un vide

- Propriété du fichier: CYPE INGENIEROS, S.A.
- Format: FIEBDC-3/2002
- Zone géographique: Maroc
- Coûts indirects: 3.00 %
- Frais généraux: 13.00 %
- Bénéfice: 6.00 %
- TVA: 20.00 %

**FXR010** m² Reconstruction d'un vide, réalisé provisoirement, dans une cloison de 7 cm d'épaisseur en maçonnerie, de briques en terre cuite 8 creux, à revêtir, 250x200x70 mm, pose avec du mortier de ciment confectionné sur chantier, avec 250 kg/m³ de ciment, couleur gris, dosage 1:6, fourni en sacs; la réalisation des linteaux via rangée de briques creuses avec armature et remplissage de béton.
Reconstruction d'un vide, réalisé provisoirement pour faciliter la réalisation des travaux de réhabilitation, dans une cloison de 7 cm d'épaisseur en maçonnerie, de briques en terre cuite 8 creux, à revêtir, 250x200x70 mm, pose avec du mortier de ciment confectionné sur chantier, avec 250 kg/m³ de ciment, couleur gris, dosage 1:6, fourni en sacs. Comprend l'implantation, le nivellement et la mise d'aplomb, les chutes et les ruptures, les harpages, les mouchettes, la réalisation des rencontres et le nettoyage.
Inclut: Mise en place et mise d'aplomb de regards de référence. Pose des fils entre les mires. Préparation du mortier. Mise en place des pièces par rangées à niveau. Rencontres de la maçonnerie avec les façades, les poteaux et les cloisons. Rencontre de la maçonnerie et du plancher supérieur. Nettoyage du parement.
Critère de métré de projet: Surface mesurée selon documentation graphique du Projet, sans dupliquer les coins ni les rencontres, en déduisant les ouvertures de surface supérieure à 3 m².
Critère de mesure de l'ouvrage: On mesurera la surface réellement exécutée selon les spécifications du Projet, sans dupliquer les coins ni les rencontres, en déduisant les ouvertures de surface supérieure à 3 m².

| Code | U | Désignation | Quantité | Prix | Montant |
|---|---|---|---|---|---|
| mt04lbo010ga | U | Brique en terre cuite 8 creux à revêtir, 250x200x70 mm, catégorie CII, selon NM 10.1.042. (matériau) | 19.950 | 0.17 | 3.39 |
| mt08aaa010a | m³ | Eau. (matériau) | 0.004 | 1.58 | 0.01 |
| mt01arg005a | t | Sable de carrière, pour mortier préparé sur chantier. (matériau) | 0.010 | 16.54 | 0.17 |
| mt08cem000a | kg | Ciment gris en sacs. (matériau) | 1.588 | 0.11 | 0.17 |
| mt07aco055a | kg | Barres en acier haute adhérence, Fe E 500, de divers diamètres. (matériau) | 0.150 | 0.85 | 0.13 |
| mq06hor010 | h | Bétonnière. (matériel) | 0.005 | 1.21 | 0.01 |
| mo021 | h | Compagnon professionnel III/CP2 VRD espaces privés pour des travaux de maçonnerie. (main-d'œuvre) | 0.273 | 4.25 | 1.16 |
| mo114 | h | Ouvrier d'exécution I/OE1 VRD espaces privés pour des travaux de maçonnerie. (main-d'œuvre) | 0.197 | 3.55 | 0.70 |
| % | % | Coûts directs complémentaires | 2 % | 5.74 | 0.11 |
|  |  | Coûts directs |  |  | 5.85 |
