# Protecteur de coins, en vinyle

- Propriété du fichier: CYPE Ingenieros S.A.
- Format: FIEBDC-3/2016
- Logiciel: Générateur de prix de la construction. CYPE Ingenieros, S.A.
- Date: 08/12/2022
- Zone géographique: Maroc
- Devise: MAD
- Coûts indirects: 3 %
- Frais généraux: 13 %
- Bénéfice: 6 %
- TVA: 20 %

## F Aménagements et finitions

### FZ Zones communes

#### FZL Couloirs

**FZL010** m Protecteur de coins, en vinyle.
Protecteur de coins à 90°, de 75x75 mm, constitué de: un profilé en aluminium, fixé avec vis et chevilles à expansion au parement, protection en vinyle de 2 mm d'épaisseur, de couleur marron, fixée par clipsage au profilé en aluminium et finition aux extrémités avec des bouchons en ABS. Comprend les découpes et les liaisons.
Inclut: Implantation des points de fixation. Fixation du profilé en aluminium. Mise en place de la protection en vinyle. Mise en place des bouchons aux extrémités.
Critère pour le métré: Longueur mesurée aux axes, selon documentation graphique du Projet.
Critère pour le mémoire: On mesurera, aux axes, la longueur réellement exécutée selon les spécifications du Projet.

| Code | U | Désignation | Quantité | Prix | Montant |
|---|---|---|---|---|---|
| mt53pdi030l | m | Protecteur de coins à 90°, de 75x75 mm, constitué de: un profilé en aluminium, vis et chevilles à expansion, protection en vinyle de 2 mm d'épaisseur, de couleur marron, avec classement de résistance au feu B-s1, d0 selon NF EN 13501-1, clips et bouchons en ABS pour arrêt des extrémités. (matériau) | 1.05 | 792.64 | 832.272 |
| mo011 | h | Compagnon professionnel III/CP2 monteur. (main-d'œuvre) | 0.117 | 53.77 | 6.291 |
| mo080 | h | Ouvrier professionnel II/OP monteur. (main-d'œuvre) | 0.117 | 46.28 | 5.415 |
| % | % | Frais de chantier des unités d'ouvrage | 2 % | 843.978 | 16.880 |
|  |  | Coûts directs |  |  | 860.858 |
