# Réparation d'un about de plancher en béton armé, avec du mortier

- Propriété du fichier: CYPE Ingenieros S.A.
- Format: FIEBDC-3/2016
- Logiciel: Générateur de prix de la construction. CYPE Ingenieros, S.A.
- Date: 19/06/2024
- Zone géographique: Maroc
- Devise: MAD
- Coûts indirects: 3 %
- Frais généraux: 13 %
- Bénéfice: 6 %
- TVA: 20 %

## G Structure et gros oeuvre

### GA Transformations et réparations

#### GAE Réparation d'éléments en béton

**GAE310** m Réparation d'un about de plancher en béton armé, avec du mortier.
Réparation d'un about de plancher en béton armé, d'épaisseur 30 cm, par piquage du béton détérioré avec un marteau électrique, en supprimant le béton en mauvais état jusqu'à atteindre les armatures; assainissement des armatures découvertes par projection à sec d'un jet de particules d'un matériau abrasif (silicate d'aluminium), en supprimant la saleté superficielle, la rouille et toute substance qui pourrait diminuer l'adhérence entre les armatures et le matériau de réparation à appliquer, jusqu'à atteindre un degré de préparation Sa 2 ½ selon NF EN ISO 8501-1; application manuelle de mortier monocomposant à base de ciment, inhibiteurs de corrosion et polymères en poudre, pour la protection et la passivation des armatures en acier, et comme pont d'adhérence entre mortier de réparation et béton existant, garantissant l'adhérence entre les deux, avec 1,5 kg/m² de consommation moyenne; restitution de la partie affectée par application manuelle de mortier fluide, de résistance mécanique élevée et retrait compensé, avec une résistance à la compression à 28 jours supérieure ou égale à 78,5 N/mm² et un module d'élasticité supérieur ou égal à 20000 N/mm², classe R4, type CC, selon NF EN 1504-3, Euroclasse A1 de réaction au feu, selon NF EN 13501-1, en couche de 40 mm d'épaisseur moyenne, de consistance fluide.
Critère d'évaluation économique: Le prix comprend le déplacement, le montage et le démontage sur site de l'équipement de projection. Le prix comprend le montage et le démontage du système de coffrage.
Inclut: Marquage de la zone à assainir. Piquage de la surface au marteau électrique. Nettoyage de la surface support. Application du dissolvant de graisses. Montage et préparation de l'équipement de projection. Application mécanique du jet abrasif. Démontage de l'équipement de projection. Préparation du mélange d'impression. Application du produit d'impression. Montage du système de coffrage. Préparation du mélange de mortier. Application du mortier. Séchage. Démontage du système de coffrage. Retrait et entassement des restes générés. Charge manuelle des restes générés dans le camion ou la benne.
Critère pour le métré: Longueur mesurée selon documentation graphique du Projet.
Critère pour le mémoire: On mesurera la longueur réellement exécutée selon les spécifications du Projet.

| Code | U | Désignation | Quantité | Prix | Montant |
|---|---|---|---|---|---|
| mt08lim050 | l | Dissolvant de trichloréthylène, pour huiles, graisses et résines. (matériau) | 0.03 | 114.45 | 3.434 |
| mt08lim010a | kg | Abrasif pour le nettoyage par jet ou à pression, constitué de particules de silicate d'aluminium. (matériau) | 1.05 | 2.99 | 3.140 |
| mt09rem080b | kg | Mortier monocomposant à base de ciment, inhibiteurs de corrosion et polymères en poudre, pour la protection et la passivation des armatures en acier, et comme pont d'adhérence entre mortier de réparation et béton existant. (matériau) | 0.45 | 41.16 | 18.522 |
| mt09red110c | kg | Mortier fluide, de résistance mécanique élevée et retrait compensé, avec une résistance à la compression à 28 jours supérieure ou égale à 78,5 N/mm² et un module d'élasticité supérieur ou égal à 20000 N/mm², classe R4, type CC, selon NF EN 1504-3, Euroclasse A1 de réaction au feu, selon NF EN 13501-1, pour réparation structurale du béton. (matériau) | 23.1 | 9.32 | 215.292 |
| mt50spa052b | m | Grosse planche en bois de pin, de 20x7,2 cm. (matériau) | 0.2 | 58.56 | 11.712 |
| mt50spa101 | kg | Clous en acier. (matériau) | 0.009 | 17.34 | 0.156 |
| mt50spa081a | U | Étai métallique télescopique, allant jusqu'à 3 m de hauteur. (matériau) | 0.013 | 178.35 | 2.319 |
| mq05mai030 | h | Marteau pneumatique. (matériel) | 0.313 | 39.89 | 12.486 |
| mq05pdm110 | h | Compresseur portable diesel moyenne pression 10 m³/min. (matériel) | 0.156 | 67.65 | 10.553 |
| mq08lch010 | h | Équipement de jet de sable à pression. (matériel) | 0.035 | 27.96 | 0.979 |
| mq06pym010 | h | Mélangeuse-pompeuse pour mortiers et plâtres projetés, de 3 m³/h. (matériel) | 0.005 | 74.35 | 0.372 |
| mo020 | h | Compagnon professionnel III/CP2 construction. (main-d'œuvre) | 1.017 | 57.66 | 58.640 |
| mo113 | h | Ouvrier d'exécution I/OE1 construction. (main-d'œuvre) | 1.017 | 48.31 | 49.131 |
| % | % | Frais de chantier des unités d'ouvrage | 2 % | 386.736 | 7.735 |
|  |  | Coûts directs |  |  | 394.471 |

Déchets:
- pose: mt08lim050 Dissolvant de trichloréthylène, pour huiles, graisses et résines; facteur de déchet 0.055
- pose: mt08lim010a Abrasif pour le nettoyage par jet ou à pression, constitué de particules de silicate d'aluminium; facteur de déchet 0.06
- pose: mt09rem080b; facteur de déchet 0.0063
- pose: mt09red110c; facteur de déchet 0.0063
- pose: mt50spa052b Grosse planche en bois de pin, de 20x7,2 cm; facteur de déchet 1
- pose: mt50spa101 Clous en acier; facteur de déchet 0.0045
- pose: mt50spa081a Étai métallique télescopique, allant jusqu'à 3 m de hauteur; facteur de déchet 1

## Ressources

**mt08lim050** l Dissolvant de trichloréthylène, pour huiles, graisses et résines
Données techniques: Coût énergétique 106.374 MJ; Émission de CO2 15.707 kg; Code CED 08 01 21; Masse de l'élément 1.06 kg; Volume 0.001178 m3
Déchets:
- emballage: re150104 Emballages métalliques. (composant de déchet); quantité 0.038 kg; Code CED 15 01 04; Masse de l'élément 1 kg; Volume 0.001667 m3

**mt08lim010a** kg Abrasif pour le nettoyage par jet ou à pression, constitué de particules de silicate d'aluminium
Données techniques: Coût énergétique 0.194 MJ; Émission de CO2 0.010 kg; Code CED 17 09 04; Masse de l'élément 1 kg; Volume 0.000667 m3
Déchets:
- emballage: re170203 Plastique. (composant de déchet); quantité 0.002 kg; Code CED 17 02 03; Masse de l'élément 1 kg; Volume 0.001667 m3

**mt09rem080b** kg Mortier monocomposant à base de ciment
Données techniques: Coût énergétique 2.394 MJ; Émission de CO2 0.194 kg; Code CED 17 01 01; Masse de l'élément 1 kg; Volume 0.000667 m3
Déchets:
- emballage: re150101 Emballages en papier et en carton. (composant de déchet); quantité 0.014 kg; Code CED 15 01 01; Masse de l'élément 1 kg; Volume 0.001333 m3
- emballage: re170201 Bois. (composant de déchet); quantité 0.001 kg; Code CED 17 02 01; Masse de l'élément 1 kg; Volume 0.000909 m3
- emballage: re170203 Plastique; quantité 0.003 kg

**mt09red110c** kg Mortier fluide, de résistance mécanique élevée et retrait compensé
Données techniques: Coût énergétique 7.204 MJ; Émission de CO2 0.454 kg; Code CED 17 01 01; Masse de l'élément 1 kg; Volume 0.000667 m3
Déchets:
- emballage: re150101 Emballages en papier et en carton; quantité 0.014 kg
- emballage: re170201 Bois; quantité 0.001 kg
- emballage: re170203 Plastique; quantité 0.003 kg

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3
