# Transport, mise en oeuvre et retrait d'un équipement complet pour injection de résines expansives

- Propriété du fichier: CYPE Ingenieros S.A.
- Format: FIEBDC-3/2016
- Logiciel: Générateur de prix de la construction. CYPE Ingenieros, S.A.
- Date: 19/06/2024
- Zone géographique: Maroc
- Devise: MAD
- Coûts indirects: 3 %
- Frais généraux: 13 %
- Bénéfice: 6 %
- TVA: 20 %

## G Structure et gros oeuvre

### GA Transformations et réparations

#### GAO Reprises en sous-oeuvre

**GAO230** U Transport, mise en oeuvre et retrait d'un équipement complet pour injection de résines expansives.
Transport, mise en oeuvre et retrait de l'équipement complet pour la réalisation d'injections de résines expansives sous pression, via l'utilisation de tubes manchon, à une distance de jusqu'à 50 km.
Critère d'évaluation économique: Le prix comprend le déplacement au chantier du personnel spécialisé et le transport des matériaux.
Inclut: Transport au chantier. Montage de l'équipement. Démontage de l'équipement. Retrait de l'équipement>.
Critère pour le métré: Nombre d'unités prévues, selon documentation graphique du Projet.
Critère pour le mémoire: On mesurera le nombre d'unités réellement exécutées selon les spécifications du Projet.

| Code | U | Désignation | Quantité | Prix | Montant |
|---|---|---|---|---|---|
| mq03mpi010a | U | Transport, mise en oeuvre et retrait d'équipement complet pour réalisation des injections de résines expansives à pression, via l'utilisation de tubes-manchon, à une distance de jusqu'à 50 km. (matériel) | 1.159 | 9322.27 | 10804.511 |
| % | % | Frais de chantier des unités d'ouvrage | 2 % | 10804.511 | 216.090 |
|  |  | Coûts directs |  |  | 11020.601 |
