# Transport, mise en oeuvre et retrait de l'équipement complet pour la réalisation d'injections de résines expansives sous pression

- Propriété du fichier: CYPE INGENIEROS, S.A.
- Format: FIEBDC-3/2002
- Zone géographique: Maroc
- Devise: MAD
- Coûts indirects: 3.00 %
- Frais généraux: 13.00 %
- Bénéfice: 6.00 %
- TVA: 20.00 %

**GAO230** U Transport, mise en oeuvre et retrait de l'équipement complet pour la réalisation d'injections de résines expansives sous pression, via l'utilisation de tubes manchon, à une distance d'entre 50 et 100 km.
Transport, mise en oeuvre et retrait de l'équipement complet pour la réalisation d'injections de résines expansives sous pression, via l'utilisation de tubes manchon, à une distance d'entre 50 et 100 km.
Inclut: Transport au chantier. Montage de l'équipement. Démontage de l'équipement. Retrait de l'équipement>.
Critère pour le métré: Nombre d'unités prévues, selon documentation graphique du Projet.
Critère pour le mémoire: On mesurera le nombre d'unités réellement exécutées selon les spécifications du Projet.
Critère d'évaluation économique: Le prix comprend le déplacement au chantier du personnel spécialisé et le transport des matériaux.

| Code | U | Désignation | Quantité | Prix | Montant |
|---|---|---|---|---|---|
| mq03mpi010b | U | Transport, mise en oeuvre et retrait d'équipement complet pour réalisation des injections de résines expansives à pression, via l'utilisation de tubes-manchon, à une distance d'entre 50 et 100 km. (matériel) | 1.159 | 18163.45 | 21051.44 |
| % | % | Frais de chantier des unités d'ouvrage | 2 % | 21051.44 | 421.03 |
|  |  | Coûts directs |  |  | 21472.47 |
