# Ancrage mécanique avec vis à tête chanfreinée avec étoile intérieure à six points pour clé Torx, en acier inoxydable AISI 316, pour fixation d'élément non structural sur béton

- Propriété du fichier: CYPE INGENIEROS, S.A.
- Format: FIEBDC-3/2002
- Zone géographique: Maroc
- Devise: MAD
- Coûts indirects: 3.00 %
- Frais généraux: 13.00 %
- Bénéfice: 6.00 %
- TVA: 20.00 %

**GXM020** U Ancrage mécanique avec vis à tête chanfreinée avec étoile intérieure à six points pour clé Torx, en acier inoxydable AISI 316, pour fixation d'élément non structural sur béton.
Ancrage mécanique avec vis à tête chanfreinée avec étoile intérieure à six points pour clé Torx, en acier inoxydable AISI 316, pour fixation d'élément non structural sur béton. Comprend l'implantation, la réalisation d'un trou et le nettoyage avec de l'air sous pression, la mise en place de la vis et le vissage directement dans le trou, l'application de la paire de serrage avec clé dynamométrique et le nettoyage des restes.
Inclut: Implantation de la position de l'ancrage. Réalisation du trou. Nettoyage de la poussière à l'intérieur du trou. Mise en place de la vis et vissage de celle-ci. Application du couple de serrage avec une clé dynamométrique. Nettoyage des restes.
Critère de métré de projet: Nombre d'unités prévues, selon documentation graphique du Projet.
Critère de mesure de l'ouvrage: On mesurera le nombre d'unités réellement exécutées selon les spécifications du Projet.

| Code | U | Désignation | Quantité | Prix | Montant |
|---|---|---|---|---|---|
| mt26aaa035b | U | Ancrage mécanique avec vis à tête chanfreinée avec étoile intérieure à six points pour clé Torx, en acier inoxydable AISI 316. (matériau) | 1.000 | 38.35 | 38.35 |
| mo113 | h | Ouvrier d'exécution I/OE1 construction. (main-d'œuvre) | 0.068 | 39.39 | 2.68 |
| % | % | Coûts directs complémentaires | 2 % | 41.03 | 0.82 |
|  |  | Coûts directs |  |  | 41.85 |
