# Incorporation de jalousie à lames en bois

- Propriété du fichier: CYPE Ingenieros S.A.
- Format: FIEBDC-3/2016
- Logiciel: Générateur de prix de la construction. CYPE Ingenieros, S.A.
- Date: 17/09/2024
- Zone géographique: Maroc
- Devise: MAD
- Coûts indirects: 3 %
- Frais généraux: 13 %
- Bénéfice: 6 %
- TVA: 20 %

## R Rénovation énergétique

### RB Baies

#### RBJ Protection solaire: jalousies

**RBJ020** m² Incorporation de jalousie à lames en bois.
Rénovation énergétique des bâtiments via l'incorporation de jalousie fixe à lames horizontales fixes en bois de pin des Flandres, de 60 mm de largeur et 20 mm d'épaisseur, avec traitement fongicide et finition lasurée pour extérieur, arasées avec le cadre en aluminium extrudé de composition 6063 avec traitement thermique T5, de 45x45 mm de section, laqué de couleur à choisir et éléments pour fixation des lames en acier inoxydable. Comprend les platines pour fixation par vissage dans des parois maçonnées avec chevilles en nylon et vis en acier et l'ajustement final sur chantier.
Inclut: Implantation. Présentation et nivellement. Résolution des unions du cadre aux parements. Montage des éléments complémentaires.
Critère pour le métré: Surface mesurée selon documentation graphique du Projet, en déduisant les ouvertures de surface supérieure à 3 m².
Critère pour le mémoire: On mesurera la surface réellement exécutée selon les spécifications du Projet, en déduisant les ouvertures de surface supérieure à 3 m².

| Code | U | Désignation | Quantité | Prix | Montant |
|---|---|---|---|---|---|
| mt26aaa033a | U | Ancrage mécanique avec cheville en nylon et vis en acier galvanisé, à tête fraisée. (matériau) | 4 | 3.03 | 12.120 |
| mt22pce010a | m² | Jalousie fixe à lames horizontales fixes en bois de pin des Flandres, de 60 mm de largeur et 20 mm d'épaisseur, avec traitement fongicide et finition lasurée pour extérieur, arasées avec le cadre en aluminium extrudé de composition 6063 avec traitement thermique T5, de 45x45 mm de section, laqué de couleur à choisir et éléments pour fixation des lames en acier inoxydable. (matériau) | 1 | 2207.5 | 2207.500 |
| mo018 | h | Compagnon professionnel III/CP2 menuisier PVC et métal. (main-d'œuvre) | 0.431 | 58.54 | 25.231 |
| mo059 | h | Ouvrier professionnel II/OP menuisier PVC et métal. (main-d'œuvre) | 0.431 | 51.45 | 22.175 |
| % | % | Frais de chantier des unités d'ouvrage | 2 % | 2267.026 | 45.341 |
|  |  | Coûts directs |  |  | 2312.367 |

Déchets:
- pose: mt26aaa033a Ancrage mécanique avec cheville en nylon et vis en acier galvanisé, à tête fraisée; facteur de déchet 0.00430435

## Ressources

**mt26aaa033a** U Ancrage mécanique avec cheville en nylon et vis en acier galvanisé, à tête fraisée
Données techniques: Coût énergétique 1.599 MJ; Émission de CO2 0.133 kg; Code CED 17 04 05; Masse de l'élément 0.046 kg; Volume 0.000022 m3
Déchets:
- emballage: re150101 Emballages en papier et en carton. (composant de déchet); quantité 0.001 kg; Code CED 15 01 01; Masse de l'élément 1 kg; Volume 0.001333 m3

**mt22pce010a** m² Jalousie fixe à lames horizontales fixes en bois de pin des Flandres
Données techniques: Coût énergétique 1098.146 MJ; Émission de CO2 -0.191 kg
Déchets:
- emballage: re170203 Plastique. (composant de déchet); quantité 0.091 kg; Code CED 17 02 03; Masse de l'élément 1 kg; Volume 0.001667 m3
- emballage: re170604 Matériaux d'isolation distincts de ceux spécifiés dans les codes 17 06 01 et 17 06 03. (composant de déchet); quantité 0.016 kg; Code CED 17 06 04; Masse de l'élément 1 kg; Volume 0.001667 m3
