# Rénovation énergétique de façade

- Propriété du fichier: CYPE Ingenieros S.A.
- Format: FIEBDC-3/2016
- Logiciel: Générateur de prix de la construction. CYPE Ingenieros, S.A.
- Date: 17/06/2021
- Zone géographique: Maroc
- Devise: MAD
- Coûts indirects: 3 %
- Frais généraux: 13 %
- Bénéfice: 6 %
- TVA: 20 %

## R Rénovation énergétique

### RF Murs

#### RFE Systèmes d'isolation par l'extérieur

**RFE040** m² Rénovation énergétique de façade, par isolation thermique par l'extérieur, avec le système Clima 34 "ISOVER", avec DIT 608/14, composé de: panneau rigide en laine de verre de haute densité, non revêtu, hydrophobe, modèle Clima 34 "ISOVER", de 140 mm d'épaisseur, fixé au support avec du mortier polymérique à prestations élevées renforcé avec des fibres, Webertherm Base, "WEBER" et fixations mécaniques avec cheville à expansion et clou en polypropylène; couche de régularisation de mortier polymérique à prestations élevées renforcé avec des fibres, Webertherm Base, "WEBER", armé avec maille en fibre de verre, anti-alcalin, de 10x10 mm de vide de maille, de 750 à 900 microns d'épaisseur et de 200 à 250 g/m² de masse surfacique; couche de finition de mortier d'enduit monocouche à liants mixtes renforcé avec des fibres, Webertherm Clima "WEBER", application manuelle, couleur à choisir, gamme Estándar, finition grattée. Comprend les profilés de départ en aluminium, les profilés de fermeture supérieure en aluminium, les profilés pour formation de larmiers en PVC avec une maille, les profilés de coin en PVC, avec maille incorporée, les profilés de fermeture latérale en aluminium, le mastic-colle monocomposant et le cordon en mousse de polyéthylène expansé à cellule fermée pour le scellage des joints.

| Code | U | Désignation | Quantité | Prix | Montant |
|---|---|---|---|---|---|
| mt28mop080m | m | Profilé de départ en aluminium, de 140 mm de largeur, avec larmier, pour nivellement et support des panneaux isolants des systèmes d'isolation thermique par l'extérieur sur la partie basse du mur. (matériau) | 0.6 | 41.83 | 25.098 |
| mt28mop085m | m | Profilé de fermeture supérieure, en aluminium, de 140 mm de largeur, pour couronnement des panneaux isolants des systèmes d'isolation thermique par l'extérieur. (matériau) | 0.17 | 68.77 | 11.691 |
| mt28mpc020a | kg | Mortier polymérique à prestations élevées renforcé avec des fibres, Webertherm Base, "WEBER", couleur grise, constitué de ciment gris, charges minérales, résines hydrofuges redispersables, fibres et additifs spéciaux, à appliquer à la truelle, pour coller les panneaux isolants et comme couche de base, type GP CSIII W2, selon NF EN 998-1. (matériau) | 12 | 5.94 | 71.280 |
| mt16lvi070x | m² | Panneau rigide en laine de verre de haute densité, non revêtu, hydrophobe, modèle Clima 34 "ISOVER", de 140 mm d'épaisseur, selon NF EN 13162, résistance thermique 4,1 m²K/W, conductivité thermique 0,034 W/(mK), Euroclasse A2-s1, d0 de réaction au feu selon NF EN 13501-1, avec code de désignation MW-EN 13162-T5-WS-MU1-CS(10)15-TR7,5, d'application comme isolation thermique et acoustique en systèmes composés d'une isolation par l'extérieure des façades. (matériau) | 1.05 | 427.22 | 448.581 |
| mt16aaa021a | U | Cheville à expansion et clou en polypropylène, avec bague d'étanchéité, pour fixation mécanique des panneaux isolants. (matériau) | 6 | 1.05 | 6.300 |
| mt28mop090a | m | Profilé en PVC avec maille en fibre de verre anti-alcalin, pour formation de larmiers. (matériau) | 0.3 | 24.86 | 7.458 |
| mt28mop070b | m | Profil de coin en PVC avec une maille, pour le renfort des bords. (matériau) | 0.3 | 4.01 | 1.203 |
| mt28mop075m | m | Profilé de fermeture latérale, en aluminium, de 140 mm de largeur. (matériau) | 0.3 | 47.33 | 14.199 |
| mt28mon040a | m² | Maille en fibre de verre, anti-alcalin, de 10x10 mm de vide de maille, de 750 à 900 microns d'épaisseur et de 200 à 250 g/m² de masse surfacique, avec 25 kp/cm² de résistance à la traction, pour armer les mortiers. (matériau) | 1.1 | 24.08 | 26.488 |
| mt28mpc010da | kg | Mortier d'enduit monocouche à liants mixtes renforcé avec des fibres, Webertherm Clima "WEBER", couleur à choisir, gamme Estándar, finition grattée, constitué de ciment blanc, chaux, fibres de verre de dispersion élevée, granulats à granulométrie compensée, additifs organiques, pigments minéraux et résines hydrofuges redispersables, à appliquer à la truelle, type OC CSIII W2, selon NF EN 998-1. (matériau) | 14.5 | 4.65 | 67.425 |
| mt15bas010d | m | Cordon en polyéthylène expansé à cellules fermées, de section circulaire de 20 mm de diamètre, pour le remplissage de fond de joint. (matériau) | 0.17 | 2.08 | 0.354 |
| mt15bas035a | U | Cartouche de mastic élastomère thixotrope, monocomposant, à base de polymères hybrides (MS), de couleur grise, de 600 ml, à haute adhérence, avec des propriétés élastiques élevées, résistance au vieillissement et aux rayons UV, dureté Shore A approchée de 25 et allongement en rupture > 600%, selon NF EN ISO 11600. (matériau) | 0.02 | 110.29 | 2.206 |
| mo054 | h | Compagnon professionnel III/CP2 poseur d'isolants rigides ou flexibles. (main-d'œuvre) | 0.121 | 50.94 | 6.164 |
| mo101 | h | Ouvrier professionnel II/OP poseur d'isolants rigides ou flexibles. (main-d'œuvre) | 0.121 | 43.76 | 5.295 |
| mo039 | h | Compagnon professionnel III/CP2 enduiseur. (main-d'œuvre) | 0.87 | 49.29 | 42.882 |
| mo079 | h | Ouvrier professionnel II/OP enduiseur. (main-d'œuvre) | 0.87 | 43.76 | 38.071 |
| % | % | Frais de chantier des unités d'ouvrage | 2 % | 774.695 | 15.494 |
|  |  | Coûts directs |  |  | 790.189 |

Déchets:
- pose: mt28mop080m; facteur de déchet 0.048
- pose: mt28mop085m; facteur de déchet 0.048
- pose: mt28mpc020a; facteur de déchet 0.041426
- pose: mt16lvi070x; facteur de déchet 0.024
- pose: mt28mop090a Profilé en PVC avec maille en fibre de verre anti-alcalin, pour formation de larmiers; facteur de déchet 0.048
- pose: mt28mop070b Profil de coin en PVC avec une maille, pour le renfort des bords; facteur de déchet 0.048
- pose: mt28mon040a; facteur de déchet 0.055
- pose: mt28mpc010da; facteur de déchet 0.044
- pose: mt15bas010d; facteur de déchet 0.044
- pose: mt15bas035a; facteur de déchet 0.06

## Ressources

**mt28mop080m** m Profilé de départ en aluminium
Données techniques: Coût énergétique 337.290 MJ; Émission de CO2 8.860 kg; Code CED 17 04 02; Masse de l'élément 0.8 kg; Volume 0.000533 m3
Déchets:
- emballage: re170203 Plastique. (composant de déchet); quantité 0.005 kg; Code CED 17 02 03; Masse de l'élément 1 kg; Volume 0.001667 m3

**mt28mop085m** m Profilé de fermeture supérieure
Données techniques: Coût énergétique 240.437 MJ; Émission de CO2 6.318 kg; Code CED 17 04 02; Masse de l'élément 0.57 kg; Volume 0.00038 m3
Déchets:
- emballage: re170203 Plastique; quantité 0.005 kg

**mt28mpc020a** kg Mortier polymérique à prestations élevées renforcé avec des fibres
Données techniques: Coût énergétique 3.340 MJ; Émission de CO2 0.250 kg; Code CED 17 01 01; Masse de l'élément 1 kg; Volume 0.000667 m3

**mt16lvi070x** m² Panneau rigide en laine de verre de haute densité
Données techniques: Coût énergétique 195.987 MJ; Émission de CO2 8.535 kg; Code CED 17 06 04; Masse de l'élément 5.6 kg; Volume 0.009333 m3
Déchets:
- emballage: re170203 Plastique; quantité 0.034 kg

**mt16aaa021a** U Cheville à expansion et clou en polypropylène, avec bague d'étanchéité, pour fixation mécanique des panneaux isolants
Données techniques: Coût énergétique 0.918 MJ; Émission de CO2 0.089 kg
Déchets:
- emballage: re150101 Emballages en papier et en carton. (composant de déchet); quantité 0.072 kg; Code CED 15 01 01; Masse de l'élément 1 kg; Volume 0.001333 m3

**mt28mop090a** m Profilé en PVC avec maille en fibre de verre anti-alcalin, pour formation de larmiers
Données techniques: Coût énergétique 7.739 MJ; Émission de CO2 0.768 kg; Code CED 17 02 03; Masse de l'élément 0.2 kg; Volume 0.000333 m3
Déchets:
- emballage: re170203 Plastique; quantité 0.005 kg

**mt28mop070b** m Profil de coin en PVC avec une maille, pour le renfort des bords
Données techniques: Coût énergétique 7.739 MJ; Émission de CO2 0.768 kg; Code CED 17 02 03; Masse de l'élément 0.2 kg; Volume 0.000333 m3
Déchets:
- emballage: re170203 Plastique; quantité 0.005 kg

**mt28mon040a** m² Maille en fibre de verre
Données techniques: Coût énergétique 8.492 MJ; Émission de CO2 0.680 kg; Code CED 17 02 03; Masse de l'élément 0.225 kg; Volume 0.000375 m3
Déchets:
- emballage: re170203 Plastique; quantité 0.024 kg

**mt28mpc010da** kg Mortier d'enduit monocouche à liants mixtes renforcé avec des fibres
Données techniques: Coût énergétique 3.340 MJ; Émission de CO2 0.250 kg; Code CED 17 01 01; Masse de l'élément 1 kg; Volume 0.000667 m3

**mt15bas010d** m Cordon en polyéthylène expansé à cellules fermées
Données techniques: Coût énergétique 51.159 MJ; Émission de CO2 3.023 kg; Code CED 17 02 03; Masse de l'élément 0.298 kg; Volume 0.000497 m3
Déchets:
- emballage: re170201 Bois. (composant de déchet); quantité 0.201 kg; Code CED 17 02 01; Masse de l'élément 1 kg; Volume 0.000909 m3

**mt15bas035a** U Cartouche de mastic élastomère thixotrope
Données techniques: Coût énergétique 112.006 MJ; Émission de CO2 5.436 kg; Code CED 17 09 04; Masse de l'élément 0.72 kg; Volume 0.00048 m3
Déchets:
- emballage: re170203 Plastique; quantité 0.1 kg
