# Bouchon en plastique pour la protection d'une extrémité d'armature

- Propriété du fichier: CYPE Ingenieros S.A.
- Format: FIEBDC-3/2016
- Logiciel: Générateur de prix de la construction. CYPE Ingenieros, S.A.
- Date: 20/06/2024
- Zone géographique: Maroc
- Devise: MAD
- Coûts indirects: 3 %
- Frais généraux: 13 %
- Bénéfice: 6 %
- TVA: 20 %

## S Sécurité et santé

### SC Équipements de protection collective

#### SCJ Protection des extrémités des armatures

**SCJ010** U Bouchon en plastique pour la protection d'une extrémité d'armature.
Protection de l'extrémité d'une armature de 12 à 32 mm de diamètre, par la mise en place d'un bouchon de protection en PVC, type champignon, de couleur rouge, amortissable en 10 utilisations.
Critère pour le métré: Nombre d'unités prévues, selon Plan général de coordination en matière de sécurité et de protection de la santé.
Critère pour le mémoire: On mesurera le nombre d'unités réellement mises en place selon spécifications d'Étude ou d'Étude Basique de Sécurité et Santé.

| Code | U | Désignation | Quantité | Prix | Montant |
|---|---|---|---|---|---|
| mt50spr045 | U | Bouchon protecteur en PVC, type champignon, de couleur rouge, pour la protection des extrémités des armatures. (matériau) | 0.1 | 1.07 | 0.107 |
| mo120 | h | Ouvrier Sécurité et Santé. (main-d'œuvre) | 0.013 | 48.31 | 0.628 |
| % | % | Frais de chantier des unités d'ouvrage | 2 % | 0.735 | 0.015 |
|  |  | Coûts directs |  |  | 0.750 |
