# Robinetterie électronique Technologie Touch "PRESTO IBÉRICA" constituée de robinet électronique avec actionnement de la commande par capteur tactile

- Propriété du fichier: CYPE INGENIEROS, S.A.
- Format: FIEBDC-3/2002
- Zone géographique: Maroc
- Devise: MAD
- Coûts indirects: 3.00 %
- Frais généraux: 13.00 %
- Bénéfice: 6.00 %
- TVA: 20.00 %

**TBW020** U Robinetterie électronique Technologie Touch "PRESTO IBÉRICA" constituée de robinet électronique avec actionnement de la commande par capteur tactile, pour WC, série Touch, modèle Domo Touch I 79750 "PRESTO IBÉRICA", avec led indicatrice de la température sélectionnée, avec temps de flux de 7 secondes, débit de 1,2 l/s, fixation rapide, alimentation par pile de 6 V. Comprend éléments de connexion, pile de 6 V, électrovanne et une vanne de passage.
Robinetterie électronique Technologie Touch "PRESTO IBÉRICA" constituée de robinet électronique avec actionnement de la commande par capteur tactile, pour WC, série Touch, modèle Domo Touch I 79750 "PRESTO IBÉRICA", avec led indicatrice de la température sélectionnée, avec temps de flux de 7 secondes, débit de 1,2 l/s, fixation rapide, alimentation par pile de 6 V. Comprend éléments de connexion, pile de 6 V, électrovanne et une vanne de passage.
Inclut: Implantation. Mise en place. Connexion. Contrôle de son bon fonctionnement.
Critère pour le métré: Nombre d'unités prévues, selon documentation graphique du Projet.
Critère pour le mémoire: On mesurera le nombre d'unités réellement mises en place selon les spécifications du Projet.

| Code | U | Désignation | Quantité | Prix | Montant |
|---|---|---|---|---|---|
| mt31gtp030a | U | Robinet électronique avec actionnement de la commande par capteur tactile, pour WC, série Touch, modèle Domo Touch I 79750 "PRESTO IBÉRICA", avec led indicatrice de la température sélectionnée, avec temps de flux de 7 secondes, débit de 1,2 l/s, fixation rapide, alimentation par pile de 6 V; y compris éléments de connexion, pile de 6 V, électrovanne et une vanne de passage. (matériau) | 1.000 | 4060.56 | 4060.56 |
| mt37www010 | U | Produits complémentaires pour installations de plomberie. (matériau) | 1.000 | 14.94 | 14.94 |
| mo008 | h | Compagnon professionnel III/CP2 plombier. (main-d'œuvre) | 0.626 | 50.94 | 31.89 |
| % | % | Frais de chantier des unités d'ouvrage | 2 % | 4107.39 | 82.15 |
|  |  | Coûts directs |  |  | 4189.54 |
