# Cuvette de WC à réservoir bas

- Propriété du fichier: CYPE INGENIEROS, S.A.
- Format: FIEBDC-3/2002
- Zone géographique: Maroc
- Devise: MAD
- Coûts indirects: 3.00 %
- Frais généraux: 13.00 %
- Bénéfice: 6.00 %
- TVA: 20.00 %

**TBW040** U Cuvette de WC à réservoir bas, en porcelaine sanitaire, modèle Victoria "ROCA", couleur Blanco, de 370x665x780 mm, avec chasse d'eau de WC, à rinçage double touche, de 385x180x430 mm, lunette et abattant de WC, avec charnières acétaliques. Comprend vanne de régulation, lien d'alimentation flexible et le silicone pour le scellage des joints.
Cuvette de WC à réservoir bas, en porcelaine sanitaire, modèle Victoria "ROCA", couleur Blanco, de 370x665x780 mm, avec chasse d'eau de WC, à rinçage double touche, de 385x180x430 mm, lunette et abattant de WC, avec charnières acétaliques. Comprend vanne de régulation, lien d'alimentation flexible et le silicone pour le scellage des joints.
Inclut: Implantation. Mise en place et fixation de l'appareil. Montage de la bonde. Connexion au réseau d'évacuation. Montage de la robinetterie. Connexion au réseau d'eau froide. Contrôle de son bon fonctionnement. Scellage des joints.
Critère pour le métré: Nombre d'unités prévues, selon documentation graphique du Projet.
Critère pour le mémoire: On mesurera le nombre d'unités réellement mises en place selon les spécifications du Projet.

| Code | U | Désignation | Quantité | Prix | Montant |
|---|---|---|---|---|---|
| mt30svr019a | U | Cuvette de WC à réservoir bas, en porcelaine sanitaire, modèle Victoria "ROCA", couleur Blanco, de 370x665x780 mm, avec jeu de fixation, selon NF EN 997. (matériau) | 1.000 | 645.51 | 645.51 |
| mt30svr021a | U | Chasse d'eau de WC, à rinçage double touche, en porcelaine sanitaire, modèle Victoria "ROCA", couleur Blanco, de 385x180x430 mm, avec jeu de mécanismes à rinçage double touche de 3/6 litres, selon NF EN 997. (matériau) | 1.000 | 1103.53 | 1103.53 |
| mt30svr022e | U | Lunette et abattant de WC, avec charnières acétaliques, modèle Victoria "ROCA" couleur Blanco. (matériau) | 1.000 | 397.75 | 397.75 |
| mt30lla020 | U | Vanne de régulation de 1/2", pour WC, finition chromée. (matériau) | 1.000 | 194.19 | 194.19 |
| mt38tew010a | U | Tube flexible de 20 cm et de 1/2" de diamètre. (matériau) | 1.000 | 38.17 | 38.17 |
| mt30www005 | U | Cartouche de 300 ml de sillicone acide monocomposant, fongicide, pour le scellage des joints en milieux humides. (matériau) | 0.012 | 80.35 | 0.96 |
| mo008 | h | Compagnon professionnel III/CP2 plombier. (main-d'œuvre) | 1.503 | 50.94 | 76.56 |
| % | % | Frais de chantier des unités d'ouvrage | 2 % | 2456.67 | 49.13 |
|  |  | Coûts directs |  |  | 2505.80 |
