# Urinoir en porcelaine sanitaire

- Propriété du fichier: CYPE INGENIEROS, S.A.
- Format: FIEBDC-3/2002
- Zone géographique: Maroc
- Devise: MAD
- Coûts indirects: 3.00 %
- Frais généraux: 13.00 %
- Bénéfice: 6.00 %
- TVA: 20.00 %

**TBW160** U Urinoir en porcelaine sanitaire, avec alimentation et évacuation visibles, gamme basique, couleur blanche, de 250x320 mm, équipé avec robinetterie temporisée, gamme basique, finition chromé, de 82x70 mm robinetterie temporisée, gamme basique, finition chromé, de 82x70 mm et évacuation visible, avec siphon bouteille, couleur blanche. Comprend le silicone pour le scellage des joints.
Urinoir en porcelaine sanitaire, avec alimentation et évacuation visibles, gamme basique, couleur blanche, de 250x320 mm, équipé avec robinetterie temporisée, gamme basique, finition chromé, de 82x70 mm robinetterie temporisée, gamme basique, finition chromé, de 82x70 mm et évacuation visible, avec siphon bouteille, couleur blanche. Comprend le silicone pour le scellage des joints.
Inclut: Implantation. Mise en place et fixation de l'appareil. Montage de la bonde. Connexion au réseau d'évacuation. Montage de la robinetterie. Connexion au réseau d'eau froide. Contrôle de son bon fonctionnement. Scellage des joints.
Critère pour le métré: Nombre d'unités prévues, selon documentation graphique du Projet.
Critère pour le mémoire: On mesurera le nombre d'unités réellement mises en place selon les spécifications du Projet.

| Code | U | Désignation | Quantité | Prix | Montant |
|---|---|---|---|---|---|
| mt30uag020b | U | Urinoir en porcelaine sanitaire, avec alimentation et évacuation visibles, gamme basique, couleur blanche, de 250x320 mm, avec jeu de fixation murale en acier. (matériau) | 1.000 | 649.53 | 649.53 |
| mt31gtg030a | U | Robinetterie temporisée pour urinoir, gamme basique, finition chromé, de 82x70 mm, avec raccord chromé. (matériau) | 1.000 | 949.05 | 949.05 |
| mt30sif010e | U | Siphon bouteille extensible, pour urinoir, couleur blanche, avec vanne d'écoulement. (matériau) | 1.000 | 289.82 | 289.82 |
| mt30www005 | U | Cartouche de 300 ml de sillicone acide monocomposant, fongicide, pour le scellage des joints en milieux humides. (matériau) | 0.012 | 80.35 | 0.96 |
| mo008 | h | Compagnon professionnel III/CP2 plombier. (main-d'œuvre) | 1.628 | 50.94 | 82.93 |
| % | % | Frais de chantier des unités d'ouvrage | 2 % | 1972.29 | 39.45 |
|  |  | Coûts directs |  |  | 2011.74 |
