# Système de chauffage par plancher chauffant pour l'industrie et le secteur tertiaire, avec couche de mortier

- Propriété du fichier: CYPE Ingenieros S.A.
- Format: FIEBDC-3/2016
- Logiciel: Générateur de prix de la construction. CYPE Ingenieros, S.A.
- Date: 19/06/2024
- Zone géographique: Maroc
- Devise: MAD
- Coûts indirects: 3 %
- Frais généraux: 13 %
- Bénéfice: 6 %
- TVA: 20 %

## T Équipements techniques

### TC ECS et chauffage

#### TCM Émetteurs à eau

**TCM160** m² Système de chauffage par plancher chauffant pour l'industrie et le secteur tertiaire, avec couche de mortier.
Système de chauffage par plancher rayonnant dalle à plots, composé de: dalle à plots en polystyrène expansé modifié (NEO-EPS) et recouvrement thermoformé en polyéthylène (PE), avec amélioration de l'isolation acoustique au bruit aérien et au bruit de choc, de 1450x850 mm et 40 mm d'épaisseur, bande en mousse de polyéthylène (PE), de 200x10 mm, tube en polyéthylène réticulé (PE-Xa) avec barrière d'oxygène et couche de protection en polyéthylène (PE) modifié, de 16 mm de diamètre extérieur et 2 mm d'épaisseur et mortier autonivelant, CA - C20 - F4 selon NF EN 13813, de 40 mm d'épaisseur. Totalement monté, connecté et testé.
Inclut: Préparation et nettoyage de la surface d'appui. Implantation de l'installation. Fixation du socle périmétrique. Mise en place des dalles. Implantation des tuyaux. Mise en place et fixation des tuyaux. Coulage et extension de la couche de mortier autonivelante.
Critère pour le métré: Surface utile, mesurée selon documentation graphique du Projet.
Critère pour le mémoire: On mesurera la surface réellement exécutée selon les spécifications du Projet.

| Code | U | Désignation | Quantité | Prix | Montant |
|---|---|---|---|---|---|
| mt17epu019a | m | Bande en mousse de polyéthylène (PE), de 200x10 mm. (matériau) | 0.6 | 46.56 | 27.936 |
| mt17epu005d | m² | Dalle à plots en polystyrène expansé modifié (NEO-EPS) et recouvrement thermoformé en polyéthylène (PE), avec amélioration de l'isolation acoustique au bruit aérien et au bruit de choc, de 1450x850 mm et 40 mm d'épaisseur, avec propagation retardée de la flamme Euroclasse E, pas de pose multiple de 5 cm, valide pour tube de 16 mm de diamètre, avec liaison entre panneaux par recouvrement pour éviter les ponts thermiques et les filtrations de mortier. (matériau) | 1 | 736.73 | 736.730 |
| mt37tpu012a | m | Tube en polyéthylène réticulé (PE-Xa) avec barrière d'oxygène et couche de protection en polyéthylène (PE) modifié, de 16 mm de diamètre extérieur et 2 mm d'épaisseur, selon NF EN ISO 15875-2. (matériau) | 5 | 33.8 | 169.000 |
| mt09mal020a | m³ | Mortier autonivelant, CA - C20 - F4 selon NF EN 13813, à base de sulfate calcaire, pour épaisseurs de 2,5 à 7,0 cm, utilisé en nivellement des revêtement. (matériau) | 0.04 | 3083.25 | 123.330 |
| mt08aaa010a | m³ | Eau. (matériau) | 0.004 | 17.79 | 0.071 |
| mq06pym020 | h | Mélangeuse-pompeuse pour mortiers autonivelants. (matériel) | 0.058 | 95.27 | 5.526 |
| mo004 | h | Compagnon professionnel III/CP2 chauffagiste. (main-d'œuvre) | 0.803 | 59.53 | 47.803 |
| mo103 | h | Ouvrier professionnel II/OP chauffagiste. (main-d'œuvre) | 0.803 | 51.22 | 41.130 |
| mo031 | h | Compagnon professionnel III/CP2 chapiste. (main-d'œuvre) | 0.06 | 57.66 | 3.460 |
| mo069 | h | Ouvrier professionnel II/OP chapiste. (main-d'œuvre) | 0.06 | 51.29 | 3.077 |
| % | % | Frais de chantier des unités d'ouvrage | 2 % | 1158.063 | 23.161 |
|  |  | Coûts directs |  |  | 1181.224 |

Déchets:
- pose: mt17epu019a Bande en mousse de polyéthylène (PE), de 200x10 mm; facteur de déchet 0.0597
- pose: mt17epu005d; facteur de déchet 0.0240001
- pose: mt37tpu012a; facteur de déchet 0.0275
- pose: mt09mal020a; facteur de déchet 0.0036

## Ressources

**mt17epu019a** m Bande en mousse de polyéthylène (PE), de 200x10 mm
Données techniques: Coût énergétique 19.302 MJ; Émission de CO2 0.686 kg; Code CED 17 06 04; Masse de l'élément 0.14 kg; Volume 0.000233 m3
Déchets:
- emballage: re170203 Plastique. (composant de déchet); quantité 0.001 kg; Code CED 17 02 03; Masse de l'élément 1 kg; Volume 0.001667 m3

**mt17epu005d** m² Dalle à plots en polystyrène expansé modifié (NEO-EPS) et recouvrement thermoformé en polyéthylène (PE)
Données techniques: Coût énergétique 94.506 MJ; Émission de CO2 3.278 kg; Code CED 17 06 04; Masse de l'élément 0.99187 kg; Volume 0.001653 m3
Déchets:
- emballage: re170203 Plastique; quantité 0.034 kg

**mt37tpu012a** m Tube en polyéthylène réticulé (PE-Xa) avec barrière d'oxygène et couche de protection en polyéthylène (PE) modifié
Données techniques: Coût énergétique 7.363 MJ; Émission de CO2 0.366 kg; Code CED 17 02 03; Masse de l'élément 0.076 kg; Volume 0.000127 m3

**mt09mal020a** m³ Mortier autonivelant
Données techniques: Coût énergétique 1365.000 MJ; Émission de CO2 105.000 kg; Code CED 17 01 01; Masse de l'élément 2100 kg; Volume 1.4 m3

**mt08aaa010a** m³ Eau
Données techniques: Coût énergétique 60.000 MJ; Émission de CO2 30.000 kg
