# Combinaison de deux unités extérieures d'air conditionné

- Propriété du fichier: CYPE Ingenieros S.A.
- Format: FIEBDC-3/2016
- Logiciel: Générateur de prix de la construction. CYPE Ingenieros, S.A.
- Date: 17/06/2021
- Zone géographique: Maroc
- Devise: MAD
- Coûts indirects: 3 %
- Frais généraux: 13 %
- Bénéfice: 6 %
- TVA: 20 %

## T Équipements techniques

### TV Climatisation et ventilation

#### TVI Système Mitsubishi Heavy Industries à débit de réfrigérant variable

**TVI070** U Combinaison de deux unités extérieures d'air conditionné, système eau-air multisplit KXZW avec débit variable de réfrigérant, contrôle de température variable de réfrigérant VTCC, pompe à chaleur, pour gaz R-410A, alimentation triphasée (400V/50Hz), modèle FDC615KXZWE1 "MITSUBISHI HEAVY INDUSTRIES", constituée d'une unité modèle FDC280KXZWE1 et une unité modèle FDC335KXZWE1, puissance frigorifique nominale 61,5 kW (température d'entrée de l'eau 30°C, température de bulbe humide de l'air intérieur 19°C), consommation électrique nominale en refroidissement 13,7 kW, puissance calorifique nominale 69 kW (température d'entrée de l'eau 20°C, température de bulbe sec de l'air intérieur 20°C), consommation électrique nominale en chauffage 11,4 kW, de 1100x780x550 mm, 370 kg, niveau sonore 54 dBA, intervalle de capacité connectable entre le 50 et le 150% et détendeur électronique. Comprend les éléments antivibratoires de sol.

| Code | U | Désignation | Quantité | Prix | Montant |
|---|---|---|---|---|---|
| mt42mhi381d | U | Combinaison de deux unités extérieures d'air conditionné, système eau-air multisplit KXZW avec débit variable de réfrigérant, contrôle de température variable de réfrigérant VTCC, pompe à chaleur, pour gaz R-410A, alimentation triphasée (400V/50Hz), modèle FDC615KXZWE1 "MITSUBISHI HEAVY INDUSTRIES", constituée d'une unité modèle FDC280KXZWE1 et une unité modèle FDC335KXZWE1, puissance frigorifique nominale 61,5 kW (température d'entrée de l'eau 30°C, température de bulbe humide de l'air intérieur 19°C), consommation électrique nominale en refroidissement 13,7 kW, puissance calorifique nominale 69 kW (température d'entrée de l'eau 20°C, température de bulbe sec de l'air intérieur 20°C), consommation électrique nominale en chauffage 11,4 kW, de 1100x780x550 mm, 370 kg, niveau sonore 54 dBA, intervalle de capacité connectable entre le 50 et le 150% et détendeur électronique. (matériau) | 1 | 435292 | 435292.000 |
| mt42www080 | U | Kit d'amortisseurs antivibration de sol, composé de quatre amortisseurs en caoutchouc, avec leurs vis, écrous et rondelles correspondants. (matériau) | 2 | 107.14 | 214.280 |
| mt42mhi531a | U | Kit de distribution de la ligne frigorifique pour gaz R-410A, pour combinaison de 2 unités extérieures, système air-air multisplit avec débit variable de réfrigérant, modèle KIT-BM-DOS-2A-1 "MITSUBISHI HEAVY INDUSTRIES", constitué de deux joints, un pour la ligne de liquide et un autre pour la ligne de gaz. (matériau) | 1 | 3040.06 | 3040.060 |
| mo005 | h | Compagnon professionnel III/CP2 installateur de climatisation. (main-d'œuvre) | 8.994 | 50.94 | 458.154 |
| mo104 | h | Ouvrier professionnel II/OP installateur de climatisation. (main-d'œuvre) | 8.994 | 43.7 | 393.038 |
| % | % | Frais de chantier des unités d'ouvrage | 2 % | 439397.532 | 8787.951 |
|  |  | Coûts directs |  |  | 448185.483 |

## Ressources

**mt42mhi381d** U Combinaison de deux unités extérieures d'air conditionné
Données techniques: Coût énergétique 45590.031 MJ; Émission de CO2 1422.900 kg
Déchets:
- emballage: re150101 Emballages en papier et en carton. (composant de déchet); quantité 0.18 kg; Code CED 15 01 01; Masse de l'élément 1 kg; Volume 0.001333 m3
- emballage: re170203 Plastique. (composant de déchet); quantité 0.09 kg; Code CED 17 02 03; Masse de l'élément 1 kg; Volume 0.001667 m3
