# Unité intérieure pour production d'eau chaude, avec récupération de chaleur, pour système VRV

- Propriété du fichier: CYPE Ingenieros S.A.
- Format: FIEBDC-3/2016
- Logiciel: Générateur de prix de la construction. CYPE Ingenieros, S.A.
- Date: 09/06/2022
- Zone géographique: Maroc
- Devise: MAD
- Coûts indirects: 3 %
- Frais généraux: 13 %
- Bénéfice: 6 %
- TVA: 20 %

## T Équipements techniques

### TV Climatisation et ventilation

#### TVK Système Daikin à débit de réfrigérant variable

**TVK130** U Unité intérieure pour production d'eau chaude, avec récupération de chaleur, pour système VRV.
Unité intérieure, pour production d'eau chaude, pour système VRV-IV (Volume de Réfrigérant Variable), pompe à chaleur avec récupération de chaleur, modèle HXHD125A8 "DAIKIN", pour gaz R-410A, alimentation monophasée (230V/50Hz), puissance calorifique nominale 14 kW, régulation de la température de sortie d'eau jusqu'à 80°C, de 705x600x695 mm, poids 92 kg, avec détendeur électronique, bloc de terminaux F1-F2 pour câble de 2 rangées de transmission et contrôle (bus D-III Net) à unité extérieur, avec interface de communication par protocole Modbus, modèle RTD-W.
Critère d'évaluation économique: Le prix ne comprend ni la canalisation ni le câblage électrique d'alimentation.
Inclut: Implantation. Mise en place et fixation. Connexion aux lignes frigorifiques. Connexion au réseau de conduite d'eau. Connexion au réseau électrique. Mise en marche.
Critère pour le métré: Nombre d'unités prévues, selon documentation graphique du Projet.
Critère pour le mémoire: On mesurera le nombre d'unités réellement exécutées selon les spécifications du Projet.

| Code | U | Désignation | Quantité | Prix | Montant |
|---|---|---|---|---|---|
| mt42dai306a | U | Unité intérieure, pour production d'eau chaude, pour système VRV-IV (Volume de Réfrigérant Variable), pompe à chaleur avec récupération de chaleur, modèle HXHD125A8 "DAIKIN", pour gaz R-410A, alimentation monophasée (230V/50Hz), puissance calorifique nominale 14 kW, régulation de la température de sortie d'eau jusqu'à 80°C, de 705x600x695 mm, poids 92 kg, avec détendeur électronique, bloc de terminaux F1-F2 pour câble de 2 rangées de transmission et contrôle (bus D-III Net) à unité extérieur. (matériau) | 1 | 60296.5 | 60296.500 |
| mt42dai470a | U | Interface de communication par protocole Modbus, modèle RTD-W "DAIKIN", avec annulation du contrôle depuis une commande à distance, contrôle des groupes, économie d'énergie avec une connexion à des détecteurs de présence et à des entrées de signaux externes comme les interrupteurs à carte, avec bus de communication RS-485, de 100x100x22 mm. (matériau) | 1 | 5469.22 | 5469.220 |
| mo005 | h | Compagnon professionnel III/CP2 installateur de climatisation. (main-d'œuvre) | 1.18 | 53.44 | 63.059 |
| mo104 | h | Ouvrier professionnel II/OP installateur de climatisation. (main-d'œuvre) | 1.18 | 45.88 | 54.138 |
| % | % | Frais de chantier des unités d'ouvrage | 2 % | 65882.917 | 1317.658 |
|  |  | Coûts directs |  |  | 67200.575 |

## Ressources

**mt42dai306a** U Unité intérieure
Données techniques: Coût énergétique 4232.408 MJ; Émission de CO2 289.632 kg
Déchets:
- emballage: re150101 Emballages en papier et en carton. (composant de déchet); quantité 0.18 kg; Code CED 15 01 01; Masse de l'élément 1 kg; Volume 0.001333 m3
- emballage: re170203 Plastique. (composant de déchet); quantité 0.09 kg; Code CED 17 02 03; Masse de l'élément 1 kg; Volume 0.001667 m3
