# Ventilateur d'admission pour toit

- Propriété du fichier: CYPE Ingenieros S.A.
- Format: FIEBDC-3/2016
- Logiciel: Générateur de prix de la construction. CYPE Ingenieros, S.A.
- Date: 19/06/2024
- Zone géographique: Maroc
- Devise: MAD
- Coûts indirects: 3 %
- Frais généraux: 13 %
- Bénéfice: 6 %
- TVA: 20 %

## T Équipements techniques

### TV Climatisation et ventilation

#### TVM Ventilation mécanique pour logements

**TVM180** U Ventilateur d'admission pour toit.
Ventilateur hélicoïdal pour toit, avec hélice en plastique renforcée avec fibre de verre, corps et casquette en aluminium, base en acier galvanisé et moteur pour alimentation monophasée à 230 V et 50 Hz de fréquence, avec protection thermique, isolation classe F, degré de protection IP65, de 840 tr/min, puissance absorbée 0,29 kW, débit maximum 5500 m³/h, niveau de pression sonore 63 dBA, avec maille de protection contre l'entrée de feuilles et d'oiseaux, pour conduit d'admission de 500 mm de diamètre; installation à l'extrémité extérieure du conduit d'admission (bouche d'admission). Comprend les accessoires et les éléments de fixation.
Inclut: Implantation. Mise en place et fixation. Connexion et contrôle de son bon fonctionnement.
Critère pour le métré: Nombre d'unités prévues, selon documentation graphique du Projet.
Critère pour le mémoire: On mesurera le nombre d'unités réellement exécutées selon les spécifications du Projet.

| Code | U | Désignation | Quantité | Prix | Montant |
|---|---|---|---|---|---|
| mt42svs040an2 | U | Ventilateur hélicoïdal pour toit, avec hélice en plastique renforcée avec fibre de verre, corps et casquette en aluminium, base en acier galvanisé et moteur pour alimentation monophasée à 230 V et 50 Hz de fréquence, avec protection thermique, isolation classe F, degré de protection IP65, de 840 tr/min, puissance absorbée 0,29 kW, débit maximum 5500 m³/h, niveau de pression sonore 63 dBA, avec maille de protection contre l'entrée de feuilles et d'oiseaux, pour conduit d'admission de 500 mm de diamètre. (matériau) | 1 | 16870.3 | 16870.300 |
| mt42svs900l | U | Accessoires et éléments de fixation de ventilateur pour toit. (matériau) | 1 | 5459.31 | 5459.310 |
| mo011 | h | Compagnon professionnel III/CP2 monteur. (main-d'œuvre) | 4.753 | 59.53 | 282.946 |
| mo080 | h | Ouvrier professionnel II/OP monteur. (main-d'œuvre) | 4.753 | 51.29 | 243.781 |
| % | % | Frais de chantier des unités d'ouvrage | 2 % | 22856.337 | 457.127 |
|  |  | Coûts directs |  |  | 23313.464 |

## Ressources

**mt42svs040an2** U Ventilateur hélicoïdal pour toit
Données techniques: Coût énergétique 1252.522 MJ; Émission de CO2 102.593 kg
Déchets:
- emballage: re150101 Emballages en papier et en carton. (composant de déchet); quantité 1.584 kg; Code CED 15 01 01; Masse de l'élément 1 kg; Volume 0.001333 m3
