# Générateur d'air chaud avec échangeur de chaleur à gaz

- Propriété du fichier: CYPE INGENIEROS, S.A.
- Format: FIEBDC-3/2002
- Zone géographique: Maroc
- Coûts indirects: 3.00 %
- Frais généraux: 13.00 %
- Bénéfice: 6.00 %
- TVA: 20.00 %

**TVP220** U Générateur d'air chaud avec échangeur de chaleur à gaz, avec deux échelons de puissance calorifique et ventilateur à deux vitesses, pour installation murale, intérieure, puissance calorifique nominale 15 kW, rendement nominal 92%, puissance calorifique nominale utile 13,8 kW, débit d'air nominal 1250 m³/h, dimensions 610x560x860 mm, alimentation électrique monophasée à 230 V, poids 53 kg.
Fourniture et installation de générateur d'air chaud avec échangeur de chaleur à gaz, avec deux échelons de puissance calorifique et ventilateur à deux vitesses, pour installation murale, intérieure, puissance calorifique nominale 15 kW, rendement nominal 92%, puissance calorifique nominale utile 13,8 kW, débit d'air nominal 1250 m³/h, dimensions 610x560x860 mm, alimentation électrique monophasée à 230 V, poids 53 kg, avec chambre de combustion étanche et tirage forcé, allumeur électronique, contrôle de flamme par ionisation, échangeur de chaleur en acier inoxydable AISI 430, ventilateurs hélicoïdaux, allumeur électronique, équipement électronique de commande, de contrôle et de sécurité et enveloppe en tôle d'acier peinte, avec isolation thermique. Ne comprend pas le conduit pour l'évacuation des produits de la combustion qui relie le générateur à la cheminée. Totalement monté, connecté et mis en marche par l'entreprise installatrice pour le contrôle de son bon fonctionnement.
Inclut: Implantation du générateur. Mise en place et fixation du générateur et de ses accessoires. Connecté aux réseaux de conduction d'eau, de gaz et électrique. Mise en marche.
Critère de métré de projet: Nombre d'unités prévues, selon documentation graphique du Projet.
Critère de mesure de l'ouvrage: On mesurera le nombre d'unités réellement exécutées selon les spécifications du Projet.

| Code | U | Désignation | Quantité | Prix | Montant |
|---|---|---|---|---|---|
| mt42tnc050oa | U | Générateur d'air chaud avec échangeur de chaleur à gaz, avec deux échelons de puissance calorifique et ventilateur à deux vitesses, pour installation murale, intérieure, puissance calorifique nominale 15 kW, rendement nominal 92%, puissance calorifique nominale utile 13,8 kW, débit d'air nominal 1250 m³/h, dimensions 610x560x860 mm, alimentation électrique monophasée à 230 V, poids 53 kg, avec chambre de combustion étanche et tirage forcé, allumeur électronique, contrôle de flamme par ionisation, échangeur de chaleur en acier inoxydable AISI 430, ventilateurs hélicoïdaux, allumeur électronique, équipement électronique de commande, de contrôle et de sécurité et enveloppe en tôle d'acier peinte, avec isolation thermique. (matériau) | 1.000 | 2901.16 | 2901.16 |
| mo005 | h | Compagnon professionnel III/CP2 installateur de climatisation. (main-d'œuvre) | 1.077 | 48.45 | 52.18 |
| mo104 | h | Ouvrier professionnel II/OP installateur de climatisation. (main-d'œuvre) | 1.077 | 41.54 | 44.74 |
| % | % | Coûts directs complémentaires | 2 % | 2998.08 | 59.96 |
|  |  | Coûts directs |  |  | 3058.04 |
