# Démolition d'un collecteur enterré, avec des moyens mécaniques

- Propriété du fichier: CYPE INGENIEROS, S.A.
- Format: FIEBDC-3/2002
- Zone géographique: Maroc
- Devise: MAD
- Coûts indirects: 3.00 %
- Frais généraux: 13.00 %
- Bénéfice: 6.00 %
- TVA: 20.00 %

## A VRD et aménagements extérieurs

### AA Assainissement

#### AAD Démolition

**AAD020** m Démolition d'un collecteur enterré, avec des moyens mécaniques.
Démolition d'un collecteur enterré de béton, de 500 mm de diamètre, avec rétro-pelleteuse équipée d'un brise-roche hydraulique, et chargement mécanique dans le camion ou la benne.
Critère d'évaluation économique: Le prix comprend la déconnexion du raccord du collecteur aux regards ou aux bouches de registre, l'obturation des conduites connectées à l'élément et la démolition du dallage d'appui en béton.
Inclut: Déconnexion du raccord du collecteur. Obturation des conduites connectées à l'élément. Démolition de l'élément. Fragmentation des décombres en pièces maniables. Retrait et stockage des décombres. Nettoyage des restes d'ouvrage. Chargement mécanique des décombres dans le camion ou la benne.
Critère pour le métré: Longueur mesurée en projection horizontale, entre les faces intérieures des regards de visite ou de branchement, selon documentation graphique du Projet.
Critère pour le mémoire: On mesurera, en projection horizontale, la longueur réellement démolie selon les spécifications du Projet, entre les faces intérieures des regards de visite ou de branchement.

| Code | U | Désignation | Quantité | Prix | Montant |
|---|---|---|---|---|---|
| mq01exn050c | h | Pelleteuse sur pneus, de 85 kW, avec un brise-roche hydraulique. (matériel) | 0.022 | 635.47 | 13.98 |
| mq01ret010 | h | Mini rétro chargeuse sur pneus de 15 kW. (matériel) | 0.022 | 400.35 | 8.81 |
| mo112 | h | Ouvrier d'exécution I/OE2 construction. (main-d'œuvre) | 0.041 | 49.88 | 2.05 |
| % | % | Frais de chantier des unités d'ouvrage | 2 % | 24.84 | 0.50 |
|  |  | Coûts directs |  |  | 25.34 |
