# Remblai pour drainage, avec granulats recyclés

- Propriété du fichier: CYPE INGENIEROS, S.A.
- Format: FIEBDC-3/2002
- Zone géographique: Maroc
- Devise: MAD
- Coûts indirects: 3.00 %
- Frais généraux: 13.00 %
- Bénéfice: 6.00 %
- TVA: 20.00 %

## A VRD et aménagements extérieurs

### AA Assainissement

#### AAO Drainage

**AAO110** m³ Remblai pour drainage, avec granulats recyclés.
Remblai avec granulat recyclé mixte de béton et matériau céramique de 40 à 80 mm de diamètre, sous dallage, pour drainage de l'eau ascendante du niveau phréatique, et compactage en couches successives de 20 cm d'épaisseur maximale avec compacteur monocylindrique vibrant autopropulsé.
Critère d'évaluation économique: Le prix ne comprend ni le réseau de drainage ni la réalisation de l'essai Proctor Modifié.
Inclut: Déchargement sur site des granulats à utiliser dans les travaux de remblayage. Implantation générale et des niveaux. Extension du matériau de remblai en couches d'épaisseurs uniformes. Humidification ou assèchement de chaque couche. Compactage.
Critère pour le métré: Volume mesuré sur les plans des profils transversaux du Projet, qui définissent le mouvement des terres à réaliser sur chantier.
Critère pour le mémoire: On mesurera, en profil compacté, le volume réellement exécuté selon les spécifications du Projet, sans inclure les augmentations par excès d'excavation non autorisés.

| Code | U | Désignation | Quantité | Prix | Montant |
|---|---|---|---|---|---|
| mt01aro010p | t | Granulat recyclé mixte de béton et matériau céramique, de granulométrie comprise entre 40 et 80 mm, fourni par camion. (matériau) | 2.000 | 97.53 | 195.06 |
| mq01pan010a | h | Chargeuse sur pneus de 120 kW/1,9 m³. (matériel) | 0.020 | 393.31 | 7.87 |
| mq04cab010c | h | Camion à benne basculante de 12 t de charge, de 162 kW. (matériel) | 0.015 | 392.72 | 5.89 |
| mq02rov010c | h | Compacteur monocylindrique vibrant autopropulsé, de 74 kW, de 7,42 t, largeur de travail 167,6 cm. (matériel) | 0.300 | 492.73 | 147.82 |
| mq02cia020j | h | Camion citerne, de 8 m³ de capacité. (matériel) | 0.012 | 1037.87 | 12.45 |
| mo113 | h | Ouvrier d'exécution I/OE1 construction. (main-d'œuvre) | 0.330 | 48.31 | 15.94 |
| % | % | Frais de chantier des unités d'ouvrage | 2 % | 385.03 | 7.70 |
|  |  | Coûts directs |  |  | 392.73 |
