# Remblai et compactage du terrain d'appui de la fondation

- Propriété du fichier: CYPE INGENIEROS, S.A.
- Format: FIEBDC-3/2002
- Zone géographique: Maroc
- Devise: MAD
- Coûts indirects: 3.00 %
- Frais généraux: 13.00 %
- Bénéfice: 6.00 %
- TVA: 20.00 %

## A VRD et aménagements extérieurs

### AT Terrassement

#### ATC Consolidation du terrain

**ATC030** m³ Remblai et compactage du terrain d'appui de la fondation.
Remblai pour l'amélioration des propriétés résistantes du terrain d'appui de la fondation superficielle projetée, avec grave naturelle calcaire, et compactage en couches successives de 30 cm d'épaisseur maximale avec compacteur tandem autopropulsé, jusqu'à atteindre une densité sèche au moins égale à 95% de la maximale obtenue par essai Proctor Modifié.
Critère d'évaluation économique: Le prix ne comprend pas la réalisation de l'essai Proctor Modifié.
Inclut: Transport et déchargement du matériau de remblai sur site. Extension du matériau de remblai en couches d'épaisseurs uniformes. Humidification ou assèchement de chaque couche. Compactage.
Critère pour le métré: Volume mesuré sur les plans des profils transversaux du Projet, qui définissent le mouvement des terres à réaliser sur chantier.
Critère pour le mémoire: On mesurera, en profil compacté, le volume réellement exécuté selon les spécifications du Projet, sans inclure les augmentations par excès d'excavation non autorisés.

| Code | U | Désignation | Quantité | Prix | Montant |
|---|---|---|---|---|---|
| mt01zah010a | t | Grave naturelle calcaire. (matériau) | 2.200 | 106.30 | 233.86 |
| mq04dua020b | h | Dumper à décharge frontale de 2 t de charge utile. (matériel) | 0.100 | 90.73 | 9.07 |
| mq02rot030b | h | Compacteur tandem autopropulsé, de 63 kW, de 9,65 t, largeur de travail 168 cm. (matériel) | 0.100 | 401.27 | 40.13 |
| mq02cia020j | h | Camion citerne, de 8 m³ de capacité. (matériel) | 0.010 | 1039.01 | 10.39 |
| mo113 | h | Ouvrier d'exécution I/OE1 construction. (main-d'œuvre) | 0.032 | 52.11 | 1.67 |
| % | % | Frais de chantier des unités d'ouvrage | 2 % | 295.12 | 5.90 |
|  |  | Coûts directs |  |  | 301.02 |
