# Mur de soutènement en béton cyclopéen

- Propriété du fichier: CYPE INGENIEROS, S.A.
- Format: FIEBDC-3/2002
- Zone géographique: Maroc
- Devise: MAD
- Coûts indirects: 3.00 %
- Frais généraux: 13.00 %
- Bénéfice: 6.00 %
- TVA: 20.00 %

## A VRD et aménagements extérieurs

### AT Terrassement

#### ATS Murs de soutènement

**ATS020** m³ Mur de soutènement en béton cyclopéen.
Mur de soutènement des terres en béton cyclopéen, jusqu'à 3 m de hauteur, réalisé avec béton non armé prêt à l'emploi BCN: CPJ-CEM II/A 32,5 - P - B 16 - 20/40 - E: 1 - NA - P 18-305, coulage avec des moyens manuels (60% de volume) et galets de 15 à 30 cm de diamètre (40% de volume). Comprend les tubes en PVC pour drainage.
Critère d'évaluation économique: Le prix ne comprend ni la fondation ni le coffrage.
Inclut: Implantation du mur. Disposition des tubes de drainage. Préparation du béton. Coulage et compactage du béton. Mise en place des pierres dans le béton frais. Séchage du béton.
Critère pour le métré: Volume mesuré sur la section théorique de calcul, selon documentation graphique du Projet.
Critère pour le mémoire: On mesurera le volume théorique exécuté selon les spécifications du Projet.

| Code | U | Désignation | Quantité | Prix | Montant |
|---|---|---|---|---|---|
| mt08aaa010a | m³ | Eau. (matériau) | 0.102 | 17.85 | 1.82 |
| mt01arg000a | m³ | Sable criblé. (matériau) | 0.282 | 267.67 | 75.48 |
| mt01arg001aw | m³ | Gros granulats homogénéisés, de taille maximale 20/40 mm. (matériau) | 0.528 | 282.98 | 149.41 |
| mt08cem000a | kg | Ciment gris en sacs. (matériau) | 199.222 | 1.30 | 258.99 |
| mt01arg100b | m³ | Galets de 15 à 30 cm de diamètre. (matériau) | 0.400 | 207.29 | 82.92 |
| mt36tie010da | m | Tube en PVC, série B, de 75 mm de diamètre et 3 mm d'épaisseur, avec extrémité évasée, selon NF EN 1329-1. (matériau) | 0.050 | 38.23 | 1.91 |
| mq06hor010 | h | Bétonnière électrique avec une capacité de gâchage de 160 l. (matériel) | 0.378 | 30.15 | 11.40 |
| au00auh040 |  | Vibreur de béton, électrique. | 1.000 | 0.00 | 0.00 |
| mo045 | h | Compagnon professionnel III/CP2 bétonneur. (main-d'œuvre) | 0.198 | 65.30 | 12.93 |
| mo092 | h | Ouvrier professionnel II/OP bétonneur. (main-d'œuvre) | 0.198 | 58.08 | 11.50 |
| mo087 | h | Ouvrier professionnel II/OP VRD espaces publics. (main-d'œuvre) | 2.035 | 55.31 | 112.56 |
| mo041 | h | Compagnon professionnel III/CP2 VRD espaces publics. (main-d'œuvre) | 1.210 | 62.19 | 75.25 |
| % | % | Frais de chantier des unités d'ouvrage | 3 % | 794.17 | 23.83 |
|  |  | Coûts directs |  |  | 818.00 |
