# Électrovanne

- Propriété du fichier: CYPE INGENIEROS, S.A.
- Format: FIEBDC-3/2002
- Zone géographique: Maroc
- Devise: MAD
- Coûts indirects: 3.00 %
- Frais généraux: 13.00 %
- Bénéfice: 6.00 %
- TVA: 20.00 %

## A VRD et aménagements extérieurs

### AV Espaces verts et mobilier urbain

#### AVA Arrosage

**AVA090** U Électrovanne.
Électrovanne pour arrosage, corps en PVC et polypropylène, connexions filetées, de 1" de diamètre, alimentation du solénoïde à 24 Vca, avec possibilité d'ouverture manuelle et régulateur de débit, avec regard en plastique pourvu d'un couvercle. Comprend les accessoires de connexion à la tuyauterie d'approvisionnement et de distribution, l'excavation et le remblayage postérieur. Totalement montée et connectée.
Inclut: Implantation du regard. Excavation avec des moyens manuels. Mise en place du regard préfabriqué. Hébergement de l'électrovanne. Réalisation de connexions hydrauliques de l'électrovanne à la tuyauterie d'approvisionnement et de distribution. Connexion électrique avec le câble d'alimentation.
Critère pour le métré: Nombre d'unités prévues, selon documentation graphique du Projet.
Critère pour le mémoire: On mesurera le nombre d'unités réellement exécutées selon les spécifications du Projet.

| Code | U | Désignation | Quantité | Prix | Montant |
|---|---|---|---|---|---|
| mt48ele010a | U | Électrovanne pour arrosage, corps en PVC et polypropylène, connexions filetées, de 1" de diamètre, alimentation du solénoïde à 24 Vca, avec possibilité d'ouverture manuelle et régulateur de débit. (matériau) | 1.000 | 284.11 | 284.11 |
| mt48wwg010a | U | Regard en plastique, avec tampon et sans fond, de 30x30x30 cm, pour hébergement de vannes en systèmes d'arrosage. (matériau) | 1.000 | 755.75 | 755.75 |
| mo008 | h | Compagnon professionnel III/CP2 plombier. (main-d'œuvre) | 0.220 | 59.53 | 13.10 |
| mo107 | h | Ouvrier professionnel II/OP plombier. (main-d'œuvre) | 0.220 | 51.22 | 11.27 |
| mo003 | h | Compagnon professionnel III/CP2 électricien. (main-d'œuvre) | 0.110 | 59.53 | 6.55 |
| % | % | Frais de chantier des unités d'ouvrage | 2 % | 1070.78 | 21.42 |
|  |  | Coûts directs |  |  | 1092.20 |
