# Revêtement de sol drainant, avec grille alvéolaire et granulats

- Propriété du fichier: CYPE INGENIEROS, S.A.
- Format: FIEBDC-3/2002
- Zone géographique: Maroc
- Devise: MAD
- Coûts indirects: 3.00 %
- Frais généraux: 13.00 %
- Bénéfice: 6.00 %
- TVA: 20.00 %

## A VRD et aménagements extérieurs

### AV Espaces verts et mobilier urbain

#### AVR Décoration du sol

**AVR020** m² Revêtement de sol drainant, avec grille alvéolaire et granulats.
Revêtement de sol drainant, pour trafic piéton, constitué de couche de drainage compactée de grave filtrante sans classification, de 8 cm d'épaisseur, couche de nivellement compactée de sable avec granulométrie de 0 à 5 mm de diamètre, propre, de 2 cm d'épaisseur, grille alvéolaire en polyéthylène haute densité (HDPE) stable aux rayons UV, résistance à la compression 400 t/m², de 58x58x3 cm, couleur blanche, avec un pourcentage d'ouvertures de 61% et couche de remplissage de grave calcaire sélectionnée concassée, couleur, avec granulométrie de 5 à 10 mm de diamètre, de 6 cm d'épaisseur recouvrant la grille alvéolaire.
Inclut: Transport et décharge du matériau au pied du talus. Extension et compactage de la couche de drainage. Extension et compactage de la couche de nivellement. Disposition des grilles alvéolaires. Extension et compactage de la couche de remplissage.
Critère pour le métré: Surface mesurée selon documentation graphique du Projet.
Critère pour le mémoire: On mesurera la surface réellement exécutée selon les spécifications du Projet.

| Code | U | Désignation | Quantité | Prix | Montant |
|---|---|---|---|---|---|
| mt01ard030b | t | Grave filtrante sans classification. (matériau) | 0.120 | 201.34 | 24.16 |
| mt01ara010a | m³ | Sable avec granulométrie de 0 à 5 mm de diamètre, propre. (matériau) | 0.020 | 152.01 | 3.04 |
| mt18rad011a | m² | Grille alvéolaire en polyéthylène haute densité (HDPE) stable aux rayons UV, résistance à la compression 400 t/m², de 58x58x3 cm, couleur blanche, avec un pourcentage d'ouvertures de 61%, pour la stabilisation des revêtements de sols drainants avec graviers. (matériau) | 1.050 | 174.26 | 182.97 |
| mt01arp030a | m³ | Grave calcaire sélectionnée concassée, couleur, avec granulométrie de 5 à 10 mm de diamètre. (matériau) | 0.060 | 267.88 | 16.07 |
| mq01pan070b | h | Mini pelle chargeuse sur pneus, de 52 kW/1 m³ kW. (matériel) | 0.022 | 321.61 | 7.08 |
| mq02rod010d | h | Plaque vibrante à guidage manuel, de 300 kg, largeur de travail 70 cm, réversible. (matériel) | 0.024 | 62.54 | 1.50 |
| mo041 | h | Compagnon professionnel III/CP2 VRD espaces publics. (main-d'œuvre) | 0.090 | 57.66 | 5.19 |
| mo087 | h | Ouvrier professionnel II/OP VRD espaces publics. (main-d'œuvre) | 0.198 | 51.29 | 10.16 |
| % | % | Frais de chantier des unités d'ouvrage | 2 % | 250.17 | 5.00 |
|  |  | Coûts directs |  |  | 255.17 |
