# Démolition d'un revêtement avec pièces en pierre naturelle

- Propriété du fichier: CYPE INGENIEROS, S.A.
- Format: FIEBDC-3/2002
- Zone géographique: Maroc
- Devise: MAD
- Coûts indirects: 3.00 %
- Frais généraux: 13.00 %
- Bénéfice: 6.00 %
- TVA: 20.00 %

## E Enveloppe et finition extérieure

### EB Revêtements et bardages de parement

#### EBD Démolitions

**EBD040** m² Démolition d'un revêtement avec pièces en pierre naturelle.
Démolition d'un revêtement avec pièces en pierre naturelle, avec des moyens manuels, sans affecter la stabilité du parement, et chargement manuel dans le camion ou la benne.
Critère d'évaluation économique: Le prix comprend le démontage d'un système mécanique d'ancrage au parement de façade et la démolition des arrêts de la façade.
Inclut: Démolition de l'élément. Fragmentation des décombres en pièces maniables. Retrait et stockage des décombres. Nettoyage des restes d'ouvrage. Chargement manuel des décombres dans le camion ou la benne.
Critère pour le métré: Surface mesurée selon documentation graphique du Projet.
Critère pour le mémoire: On mesurera la surface réellement démolie selon les spécifications du Projet.

| Code | U | Désignation | Quantité | Prix | Montant |
|---|---|---|---|---|---|
| mo020 | h | Compagnon professionnel III/CP2 construction. (main-d'œuvre) | 0.330 | 57.66 | 19.03 |
| mo113 | h | Ouvrier d'exécution I/OE1 construction. (main-d'œuvre) | 0.330 | 48.31 | 15.94 |
| % | % | Frais de chantier des unités d'ouvrage | 2 % | 34.97 | 0.70 |
|  |  | Coûts directs |  |  | 35.67 |
