# Mortier d'enduit monocouche photocatalytique, sur support en béton

- Propriété du fichier: CYPE INGENIEROS, S.A.
- Format: FIEBDC-3/2002
- Zone géographique: Maroc
- Devise: MAD
- Coûts indirects: 3.00 %
- Frais généraux: 13.00 %
- Bénéfice: 6.00 %
- TVA: 20.00 %

## E Enveloppe et finition extérieure

### ED Enduits de mortier industriel

#### EDM Enduits monocouche

**EDM060** m² Mortier d'enduit monocouche photocatalytique, sur support en béton.
Réalisation sur les façades d'un revêtement continu de 15 mm d'épaisseur, imperméable à l'eau de pluie, avec du mortier d'enduit monocouche pour l'imperméabilisation et la décoration des façades, type OC CSIII W2, selon NF EN 998-1, finition avec granulat projeté, couleur blanche, composé de ciment photocatalytique, décontaminant et autonettoyant, additifs, résines synthétiques et charges minérales. Appliqué manuellement sur une surface de béton, application préalable d'une couche de mortier pont d'adhérence, de 5 mm d'épaisseur, où sont appréciées les déficiences d'absorption ou de porosité (100% de la surface du parement). Comprend la préparation de la surface support, mise en place de maille de fibre de verre anti-alcalin pour le renfort des rencontres entre différents matériaux et en abouts de plancher, sur 20% de la surface du parement, la réalisation des joints, les angles, les guides, les arêtes, les feuillures, les jambages et les linteaux et les arrêts aux rencontres avec les parements, les revêtements ou les autres éléments reçus sur sa surface.
Inclut: Préparation de la surface support. Calepinage des pans. Fini en arête et réalisation des joints. Préparation du mortier d'enduit monocouche. Application du mortier pont d'union entre le support et le mortier d'enduit monocouche. Application du mortier d'enduit monocouche. Réglage et lissage du revêtement. Finition superficielle. Révisions et nettoyage final.
Critère pour le métré: Surface mesurée selon documentation graphique du Projet, en déduisant les baies de surface supérieure à 3 m² et en incluant le développement des feuillures.
Critère pour le mémoire: On mesurera la surface réellement exécutée selon les spécifications du Projet, en déduisant les baies de surface supérieure à 3 m² et en incluant le développement des feuillures.

| Code | U | Désignation | Quantité | Prix | Montant |
|---|---|---|---|---|---|
| mt28pcs020a | kg | Mortier, de 5 mm d'épaisseur, comme pont d'adhérence pour des mortiers d'enduit monocouche sur des supports en béton lisse et en béton cellulaire. (matériau) | 7.500 | 2.88 | 21.60 |
| mt28mit060aa | kg | Mortier d'enduit monocouche pour l'imperméabilisation et la décoration des façades, type OC CSIII W2, selon NF EN 998-1, finition avec granulat projeté, couleur blanche, composé de ciment photocatalytique, décontaminant et autonettoyant, additifs, résines synthétiques et charges minérales. (matériau) | 17.000 | 7.02 | 119.34 |
| mt28mon040a | m² | Maille en fibre de verre, anti-alcalin, de 10x10 mm de vide de maille, de 750 à 900 microns d'épaisseur et de 200 à 250 g/m² de masse surfacique, avec 25 kp/cm² de résistance à la traction, pour armer les mortiers. (matériau) | 0.210 | 25.99 | 5.46 |
| mt28mon030 | m | Profilé pour joints en PVC. (matériau) | 0.750 | 3.78 | 2.84 |
| mt28mon050 | m | Profilé en PVC rigide pour la réalisation d'arêtes dans les revêtements en mortier d'enduit monocouche. (matériau) | 1.250 | 4.00 | 5.00 |
| mt28mon020b | kg | Granulat de marbre, provenant du concassage, à projeter sur mortier, de granulométrie comprise entre 5 et 9 mm. (matériau) | 15.000 | 4.00 | 60.00 |
| op00tal020 |  | Malaxeur électrique. | 1.000 | 0.00 | 0.00 |
| mo039 | h | Compagnon professionnel III/CP2 enduiseur. (main-d'œuvre) | 0.418 | 62.19 | 26.00 |
| mo111 | h | Ouvrier d'exécution I/OE2 enduiseur. (main-d'œuvre) | 0.396 | 54.75 | 21.68 |
| % | % | Frais de chantier des unités d'ouvrage | 4 % | 261.92 | 10.48 |
|  |  | Coûts directs |  |  | 272.40 |
