# Imperméabilisation d'un mur en béton en contact avec le terrain, par sa face extérieure, avec des émulsions bitumineuses

- Propriété du fichier: CYPE INGENIEROS, S.A.
- Format: FIEBDC-3/2002
- Zone géographique: Maroc
- Devise: MAD
- Coûts indirects: 3.00 %
- Frais généraux: 13.00 %
- Bénéfice: 6.00 %
- TVA: 20.00 %

## E Enveloppe et finition extérieure

### EE Étanchéité: imperméabilisations

#### EEM Murs de sous-sol

**EEM010** m² Imperméabilisation d'un mur en béton en contact avec le terrain, par sa face extérieure, avec des émulsions bitumineuses.
Imperméabilisation d'un mur en béton en contact avec le terrain, par sa face extérieure, avec émulsion bitumineuse à base aqueuse, appliquée en deux couches, (rendement: 1 kg/m² par couche).
Inclut: Préparation de la surface support. Application de la première couche. Application de la deuxième couche.
Critère pour le métré: Surface mesurée selon documentation graphique du Projet.
Critère pour le mémoire: On mesurera la surface réellement exécutée selon les spécifications du Projet.

| Code | U | Désignation | Quantité | Prix | Montant |
|---|---|---|---|---|---|
| mt14pap100b | kg | Émulsion bitumineuse à base aqueuse. (matériau) | 2.000 | 38.67 | 77.34 |
| mo032 | h | Compagnon professionnel III/CP2 poseur de produits imperméabilisants. (main-d'œuvre) | 0.121 | 62.19 | 7.52 |
| mo070 | h | Ouvrier professionnel II/OP poseur de produits imperméabilisants. (main-d'œuvre) | 0.121 | 55.31 | 6.69 |
| % | % | Frais de chantier des unités d'ouvrage | 2 % | 91.55 | 1.83 |
|  |  | Coûts directs |  |  | 93.38 |
