# Grille de ventilation à lames fixes en aluminium

- Propriété du fichier: CYPE INGENIEROS, S.A.
- Format: FIEBDC-3/2002
- Zone géographique: Maroc
- Devise: MAD
- Coûts indirects: 3.00 %
- Frais généraux: 13.00 %
- Bénéfice: 6.00 %
- TVA: 20.00 %

## E Enveloppe et finition extérieure

### EM Menuiseries extérieures

#### EMI Grilles de ventilation

**EMI020** m² Grille de ventilation à lames fixes en aluminium.
Grille de ventilation à lames fixes en aluminium anodisé couleur bronze avec une épaisseur minimale de 15 microns. Comprend les vis.
Inclut: Marquage des points de fixation. Mise en place et fixation.
Critère pour le métré: Surface du vide à fermer, mesurée selon documentation graphique du Projet.
Critère pour le mémoire: On mesurera, avec les dimensions du vide, la surface réellement exécutée selon les spécifications du Projet.

| Code | U | Désignation | Quantité | Prix | Montant |
|---|---|---|---|---|---|
| mt25pce020b | m² | Jalousie à lames fixes en aluminium anodisé couleur bronze. (matériau) | 1.020 | 437.22 | 445.96 |
| mt23ppb011 | U | Vis en acier 19/22 mm. (matériau) | 4.000 | 0.30 | 1.20 |
| op00ato010 |  | Tournevis. | 1.000 | 0.00 | 0.00 |
| mo018 | h | Compagnon professionnel III/CP2 menuisier PVC et métal. (main-d'œuvre) | 0.055 | 63.15 | 3.47 |
| mo059 | h | Ouvrier professionnel II/OP menuisier PVC et métal. (main-d'œuvre) | 0.110 | 55.50 | 6.11 |
| % | % | Frais de chantier des unités d'ouvrage | 2 % | 456.74 | 9.13 |
|  |  | Coûts directs |  |  | 465.87 |
