# Menuisierie extérieure intégrée, en aluminium, avec vantaux de grandes dimensions “CORTIZO”

- Propriété du fichier: CYPE INGENIEROS, S.A.
- Format: FIEBDC-3/2002
- Zone géographique: Maroc
- Devise: MAD
- Coûts indirects: 3.00 %
- Frais généraux: 13.00 %
- Bénéfice: 6.00 %
- TVA: 20.00 %

## E Enveloppe et finition extérieure

### EM Menuiseries extérieures

#### EMU Aluminium

**EMU060** U Menuisierie extérieure intégrée, en aluminium, avec vantaux de grandes dimensions “CORTIZO”.
Porte coulissante intégrée en aluminium, série Cor Vision Plus "CORTIZO", avec rupture de pont thermique, deux vantaux coulissants, dimensions 1400x1800 mm, finition laquée couleur blanche avec le tampon QUALICOAT, qui garantit l'épaisseur et la qualité du processus de laquage, composée de vantail de 69 mm et cadre de 57 mm, parcloses, dormant, joints d'étanchéité en EPDM, poignée et ferrures, selon NF EN 14351-1; transmittance thermique du cadre: Uh,m = à partir de 3,8 W/(m²K); épaisseur maximale du vitrage: 30 mm, avec classification à la perméabilité à l'air classe 4, selon NF EN 12207, classification à l'étanchéité à l'eau classe 7A, selon NF EN 12208, et classification à la résistance à la charge du vent classe C5, selon NF EN 12210, avec précadre, avec actionnement manuel. Comprend le mastic adhésif et le silicone neutre pour le scellement des joints périphériques extérieur et intérieur, entre la menuiserie et l'ouvrage, canivelle de douche fixée à l'encadrement inférieur et alignée avec le revêtement de sol et système de blocage avec fermeture intérieure et intérieure. TSAC.
Inclut: Mise en place du précadre. Mise en place de la menuiserie sur le précadre. Ajustement final des vantaux. Scellement du joint périphérique entre la menuiserie extérieure et le parement.
Critère pour le métré: Nombre d'unités prévues, selon documentation graphique du Projet.
Critère pour le mémoire: On mesurera le nombre d'unités réellement exécutées selon les spécifications du Projet.

| Code | U | Désignation | Quantité | Prix | Montant |
|---|---|---|---|---|---|
| mt25pfz208afa | U | Porte coulissante intégrée en aluminium, série Cor Vision Plus "CORTIZO", avec rupture de pont thermique, deux vantaux coulissants, dimensions 1400x1800 mm, finition laquée couleur blanche avec le tampon QUALICOAT, qui garantit l'épaisseur et la qualité du processus de laquage, composée de vantail de 69 mm et cadre de 57 mm, parcloses, dormant, joints d'étanchéité en EPDM, poignée et ferrures, selon NF EN 14351-1; transmittance thermique du cadre: Uh,m = à partir de 3,8 W/(m²K); épaisseur maximale du vitrage: 30 mm; avec classification à la perméabilité à l'air classe 4, selon NF EN 12207, classification à l'étanchéité à l'eau classe 7A, selon NF EN 12208, et classification à la résistance à la charge du vent classe C5, selon NF EN 12210. TSAC. (matériau) | 1.000 | 31543.02 | 31543.02 |
| mt25pfx006 | U | Système de blocage avec fermeture intérieure et intérieure, pour porte coulissante avec vantaux de grandes dimensions. (matériau) | 1.000 | 568.06 | 568.06 |
| mt25pfx007 | m | Canivelle de douche fixée à l'encadrement inférieur et alignée avec le revêtement de sol, pour porte coulissante avec vantaux de grandes dimensions. (matériau) | 1.400 | 568.06 | 795.28 |
| mt25pem015b | m | Précadre d'aluminium, de 36x19x1,5 mm, assemblé à l'aide d'équerres et avec des vis pour la fixation au parement et pour la fixation de la menuiserie. (matériau) | 6.400 | 64.47 | 412.61 |
| mt22www010a | U | Cartouche de 290 ml de mastic adhésif monocomposant, neutre, super-élastique, à base de polymère MS, couleur blanche, avec résistance aux intempéries et aux rayons UV et élongation jusqu'à rupture 750%. (matériau) | 1.088 | 54.47 | 59.26 |
| mt22www050a | U | Cartouche de 300 ml de silicone neutre oxymique, à élasticité permanente et séchage rapide, couleur blanche, intervalle de température de travail de -60 à 150°C, avec résistance aux rayons UV, dureté Shore A approchée de 22, selon NF EN ISO 868 et élongation à la rupture >= 800%, selon NF EN ISO 8339. (matériau) | 0.512 | 48.71 | 24.94 |
| op00ato010 |  | Tournevis. | 1.000 | 0.00 | 0.00 |
| mo018 | h | Compagnon professionnel III/CP2 menuisier PVC et métal. (main-d'œuvre) | 1.762 | 63.15 | 111.27 |
| mo059 | h | Ouvrier professionnel II/OP menuisier PVC et métal. (main-d'œuvre) | 1.288 | 55.50 | 71.48 |
| % | % | Frais de chantier des unités d'ouvrage | 2 % | 33585.92 | 671.72 |
|  |  | Coûts directs |  |  | 34257.64 |
