# Avant-toit décoratif

- Propriété du fichier: CYPE INGENIEROS, S.A.
- Format: FIEBDC-3/2002
- Zone géographique: Maroc
- Devise: MAD
- Coûts indirects: 3.00 %
- Frais généraux: 13.00 %
- Bénéfice: 6.00 %
- TVA: 20.00 %

## E Enveloppe et finition extérieure

### EU Couvertures de toitures inclinées

#### EUV Avant-toit

**EUV010** m Avant-toit décoratif.
Avant-toit décoratif, constitué de modillons en bois de 80x10x15 cm, posés avec du mortier de ciment, confectionné sur chantier, dosage 1:6 avec une séparation de 50 cm et planches en bois à rainure et languette de 23 mm fixées avec clous, en acier galvanisé à haute adhérence, avec un débord de 50 cm, et application manuelle de deux couches de vernis synthétique pour extérieur, à pore fermé, incolore, finition satinée, à base de résines alkydes sur le bois, après l'application d'une couche d'impression étanche pour intérieur et extérieur, formulée avec résines alkydes et pigments sélectionnés.
Critère d'évaluation économique: Le prix ne comprend pas le garnissage des tuiles de l'avant-toit.
Inclut: Implantation et tracé sur le plancher des éléments composant l'avant-toit. Pose des modillons. Fixation des planches en bois. Application de la couche d'apprêt. Application des couches de finition.
Critère pour le métré: Longueur du bord versant, mesurée à sa face extérieure, selon documentation graphique du Projet.
Critère pour le mémoire: On mesurera, par son plus grand développement linéaire, la longueur réellement exécutée selon les spécifications du Projet.

| Code | U | Désignation | Quantité | Prix | Montant |
|---|---|---|---|---|---|
| mt13anm010 | U | Modillon en bois, 80x10x15 cm. (matériau) | 2.150 | 117.92 | 253.53 |
| mt13blm011 | m² | Planche en bois assemblé de 23 mm d'épaisseur. (matériau) | 0.550 | 82.68 | 45.47 |
| mt07emr111a | U | Clou, de 4 mm de diamètre et 40 mm de longueur, en acier galvanisé à haute adhérence. (matériau) | 2.000 | 1.06 | 2.12 |
| mt08aaa010a | m³ | Eau. (matériau) | 0.008 | 17.85 | 0.14 |
| mt01arg005a | t | Sable de carrière, pour mortier confectionné sur le chantier. (matériau) | 0.065 | 191.34 | 12.44 |
| mt08cem000a | kg | Ciment gris en sacs. (matériau) | 10.000 | 1.30 | 13.00 |
| mt27plj010a | l | Impression étanche pour intérieur et extérieur, formulée avec résines alkydes et pigments sélectionnés, couleur blanche, à appliquer à la brosse, au rouleau ou au pistolet, avec un contenu de substances organiques volatiles (VOC) < 350 g/l, à appliquer à la brosse, au rouleau ou au pistolet. (matériau) | 0.330 | 180.39 | 59.53 |
| mt27bsj010a | l | Vernis synthétique pour extérieur, à pore fermé, incolore, finition satinée, à base de résines alkydes, avec résistance aux rayons UV, à appliquer à la brosse, au rouleau ou au pistolet. (matériau) | 0.150 | 171.59 | 25.74 |
| mq06hor010 | h | Bétonnière électrique avec une capacité de gâchage de 160 l. (matériel) | 0.033 | 30.15 | 0.99 |
| mo020 | h | Compagnon professionnel III/CP2 construction. (main-d'œuvre) | 0.615 | 62.19 | 38.25 |
| mo077 | h | Ouvrier professionnel II/OP construction. (main-d'œuvre) | 0.967 | 55.31 | 53.48 |
| mo038 | h | Compagnon professionnel III/CP2 peintre. (main-d'œuvre) | 0.472 | 62.19 | 29.35 |
| % | % | Frais de chantier des unités d'ouvrage | 2 % | 534.04 | 10.68 |
|  |  | Coûts directs |  |  | 544.72 |
