# Bourrelet autocollant, en aluminium

- Propriété du fichier: CYPE INGENIEROS, S.A.
- Format: FIEBDC-3/2002
- Zone géographique: Maroc
- Devise: MAD
- Coûts indirects: 3.00 %
- Frais généraux: 13.00 %
- Bénéfice: 6.00 %
- TVA: 20.00 %

## F Aménagements et finitions

### FE Éléments complémentaires de finitions

#### FEP Profilés décoratifs

**FEP060** m Bourrelet autocollant, en aluminium.
Bourrelet autocollant, en aluminium anodisé, avec bande de brosses, de 58 mm de largeur et 15 mm de hauteur. POSE: sur le revêtement et arasé avec la porte.
Inclut: Préparation de la surface support. Implantation. Découpe et préparation. Mise en place et fixation.
Critère pour le métré: Longueur mesurée selon documentation graphique du Projet. Le métré par casses et découpes n'a pas été augmenté, puisque 5% de pièces de plus ont été considérées dans la décomposition.
Critère pour le mémoire: On mesurera la longueur réellement exécutée selon les spécifications du Projet.

| Code | U | Désignation | Quantité | Prix | Montant |
|---|---|---|---|---|---|
| mt18jpc130c | m | Bourrelet autocollant, en aluminium anodisé, avec bande de brosses, de 58 mm de largeur et 15 mm de hauteur, à placer sur le revêtement et arasé avec la porte. (matériau) | 1.050 | 339.86 | 356.85 |
| mo023 | h | Compagnon professionnel III/CP2 carreleur en revêtements de sols. (main-d'œuvre) | 0.055 | 57.66 | 3.17 |
| % | % | Frais de chantier des unités d'ouvrage | 2 % | 360.02 | 7.20 |
|  |  | Coûts directs |  |  | 367.22 |
