# Traitement acoustique, avec des panneaux autoportants suspendus au plancher

- Propriété du fichier: CYPE INGENIEROS, S.A.
- Format: FIEBDC-3/2002
- Zone géographique: Maroc
- Devise: MAD
- Coûts indirects: 3.00 %
- Frais généraux: 13.00 %
- Bénéfice: 6.00 %
- TVA: 20.00 %

## F Aménagements et finitions

### FI Isolations intérieures

#### FIB Traitements acoustiques

**FIB010** U Traitement acoustique, avec des panneaux autoportants suspendus au plancher.
Traitement acoustique, situé à une hauteur supérieure ou égale à 4 m, avec panneau acoustique autoportant en laine minérale, de 1200x300x40 mm, revêtu sur les deux faces avec un voile minéral de couleur Blanco, finition avec un cadre métallique laqué, couleur blanche, suspendu au plancher avec chaînes en acier zingué de 1,4 mm de diamètre et crochets en acier zingué.
Inclut: Nettoyage et préparation de la surface support. Mise en place du panneau. Fixation du panneau.
Critère pour le métré: Nombre d'unités prévues, selon documentation graphique du Projet.
Critère pour le mémoire: On mesurera le nombre d'unités réellement exécutées selon les spécifications du Projet.

| Code | U | Désignation | Quantité | Prix | Montant |
|---|---|---|---|---|---|
| mt16par130acaab | U | Panneau acoustique autoportant en laine minérale, de 1200x300x40 mm, revêtu sur les deux faces avec un voile minéral de couleur Blanco, finition avec un cadre métallique laqué, couleur blanche, Euroclasse A1 de réaction au feu selon NF EN 13501-1. (matériau) | 1.000 | 648.01 | 648.01 |
| mt12par200 | m | Chaîne en acier zingué, de 1,4 mm de diamètre; pour suspension de panneaux en laine de roche. (matériau) | 2.000 | 17.65 | 35.30 |
| mt12par201 | U | Crochet en acier zingué; pour suspension de panneaux en laine de roche. (matériau) | 2.000 | 2.07 | 4.14 |
| op00tal010 |  | Perceuse. | 1.000 | 0.00 | 0.00 |
| op00ato010 |  | Tournevis. | 1.000 | 0.00 | 0.00 |
| mo054 | h | Compagnon professionnel III/CP2 poseur d'isolants rigides ou flexibles. (main-d'œuvre) | 0.363 | 59.53 | 21.61 |
| mo101 | h | Ouvrier professionnel II/OP poseur d'isolants rigides ou flexibles. (main-d'œuvre) | 0.061 | 51.29 | 3.13 |
| % | % | Frais de chantier des unités d'ouvrage | 2 % | 712.19 | 14.24 |
|  |  | Coûts directs |  |  | 726.43 |
