# Isolation acoustique du périmètre d'appui d'une cloison en plaques, avec une bande de désolidarisation en polyoléfines

- Propriété du fichier: CYPE INGENIEROS, S.A.
- Format: FIEBDC-3/2002
- Zone géographique: Maroc
- Devise: MAD
- Coûts indirects: 3.00 %
- Frais généraux: 13.00 %
- Bénéfice: 6.00 %
- TVA: 20.00 %

## F Aménagements et finitions

### FI Isolations intérieures

#### FIC Cloisons

**FIC110** m Isolation acoustique du périmètre d'appui d'une cloison en plaques, avec une bande de désolidarisation en polyoléfines.
Isolation acoustique du périmètre d'appui d'une cloison en plaques, réalisée avec bande autoadhésive désolidarisante, de 50 mm de largeur et de 4 mm d'épaisseur, pour garantir sa désolidarisation et optimiser l'isolation acoustique.
Inclut: Nettoyage et préparation de la surface. Découpe de la bande de désolidarisation. Mise en place des bandes élastiques à la base et sur les côtés. Mise en place des bandes élastiques à l'encontre de l'ossature autoportante et du plancher supérieur.
Critère pour le métré: Longueur mesurée selon documentation graphique du Projet.
Critère pour le mémoire: On mesurera la longueur réellement exécutée selon les spécifications du Projet.

| Code | U | Désignation | Quantité | Prix | Montant |
|---|---|---|---|---|---|
| mt16ptc060a | m | Bande autoadhésive désolidarisante, de 50 mm de largeur et de 4 mm d'épaisseur, constituée d'une membrane en polyoléfines de haute résistance et une membrane viscoélastique de haute densité de 2 mm d'épaisseur; fournissant une réduction du niveau global de pression au bruit de choc de 17 dB. (matériau) | 1.100 | 12.35 | 13.59 |
| mo100 | h | Ouvrier professionnel II/OP plaquiste. (main-d'œuvre) | 0.055 | 51.29 | 2.82 |
| % | % | Frais de chantier des unités d'ouvrage | 2 % | 16.41 | 0.33 |
|  |  | Coûts directs |  |  | 16.74 |
