# Isolation thermique par l'intérieur dans des combles perdus

- Propriété du fichier: CYPE INGENIEROS, S.A.
- Format: FIEBDC-3/2002
- Zone géographique: Maroc
- Devise: MAD
- Coûts indirects: 3.00 %
- Frais généraux: 13.00 %
- Bénéfice: 6.00 %
- TVA: 20.00 %

## F Aménagements et finitions

### FI Isolations intérieures

#### FIR Toitures inclinées

**FIR010** m² Isolation thermique par l'intérieur dans des combles perdus.
Isolation thermique par l'intérieur dans des combles perdus, avec mousse rigide de polyuréthane projetée "in situ", densité minimale 45 kg/m³, épaisseur moyenne minimale 30 mm.
Inclut: Nettoyage du plancher. Projection de la mousse de polyuréthane.
Critère pour le métré: Surface mesurée selon documentation graphique du Projet.
Critère pour le mémoire: On mesurera la surface réellement exécutée selon les spécifications du Projet.

| Code | U | Désignation | Quantité | Prix | Montant |
|---|---|---|---|---|---|
| mt16poc010l | m² | Mousse rigide de polyuréthane projetée "in situ", densité minimale 45 kg/m³, épaisseur moyenne minimale 30 mm, appliqué dans les toitures inclinées, selon NF EN 14315-1. (matériau) | 1.100 | 90.45 | 99.50 |
| mq08mpa030 | h | Matériel pour projection de produits isolants. (matériel) | 0.100 | 149.09 | 14.91 |
| mo030 | h | Compagnon professionnel III/CP2 poseur d'isolants en vrac ou en mousse. (main-d'œuvre) | 0.105 | 57.66 | 6.05 |
| mo068 | h | Ouvrier professionnel II/OP poseur d'isolants en vrac ou en mousse. (main-d'œuvre) | 0.105 | 51.29 | 5.39 |
| % | % | Frais de chantier des unités d'ouvrage | 2 % | 125.85 | 2.52 |
|  |  | Coûts directs |  |  | 128.37 |
