# Main courante de protection en vinyle

- Propriété du fichier: CYPE INGENIEROS, S.A.
- Format: FIEBDC-3/2002
- Zone géographique: Maroc
- Devise: MAD
- Coûts indirects: 3.00 %
- Frais généraux: 13.00 %
- Bénéfice: 6.00 %
- TVA: 20.00 %

## F Aménagements et finitions

### FR Protections

#### FRS Mains-courantes de protection

**FRS010** m Main courante de protection en vinyle.
Main courante tubulaire, de 160x78 mm, formée de: profilé en aluminium et supports en ABS fixés avec vis et chevilles à expansion sur le parement, protection en vinyle de 2 mm d'épaisseur, de couleur bleue, fixée par clipsage au profilé en aluminium et finition aux extrémités avec des bouchons en ABS.
Inclut: Implantation des points de fixation. Fixation des consoles au parement. Insertion du profilé amortisseur. Fixation du profilé en aluminium. Mise en place de la protection en vinyle. Mise en place des bouchons aux extrémités.
Critère pour le métré: Longueur mesurée aux axes, selon documentation graphique du Projet.
Critère pour le mémoire: On mesurera, aux axes, la longueur réellement exécutée selon les spécifications du Projet.

| Code | U | Désignation | Quantité | Prix | Montant |
|---|---|---|---|---|---|
| mt25dpa020h | m | Main courante tubulaire, de 160x78 mm, formée de: profilé en aluminium, dans lequel est inséré un autre profilé amortisseur en caoutchouc, supports en ABS, vis et chevilles à expansion, protection en vinyle de 2 mm d'épaisseur, de couleur bleue, Euroclasse B-s1, d0 de réaction au feu, selon NF EN 13501-1, clips et bouchons en ABS pour arrêt des extrémités. (matériau) | 1.050 | 883.41 | 927.58 |
| mo011 | h | Compagnon professionnel III/CP2 monteur. (main-d'œuvre) | 0.110 | 59.53 | 6.55 |
| mo080 | h | Ouvrier professionnel II/OP monteur. (main-d'œuvre) | 0.110 | 51.29 | 5.64 |
| % | % | Frais de chantier des unités d'ouvrage | 2 % | 939.77 | 18.80 |
|  |  | Coûts directs |  |  | 958.57 |
