# Location de plateforme élévatrice

- Propriété du fichier: CYPE INGENIEROS, S.A.
- Format: FIEBDC-3/2002
- Zone géographique: Maroc
- Devise: MAD
- Coûts indirects: 3.00 %
- Frais généraux: 13.00 %
- Bénéfice: 6.00 %
- TVA: 20.00 %

## P Interventions préalables

### PH Équipements pour travaux en hauteur

#### PHP Plateformes élévatrices

**PHP010** U Location de plateforme élévatrice.
Location par jour de nacelle élévatrice à bras articulé, moteur diesel, de 25 m de hauteur maximale de travail.
Critère d'évaluation économique: Le prix comprend la maintenance et l'assurance de responsabilité civile.
Inclut: Révision périodique pour garantir sa stabilité et les conditions de sécurité.
Critère pour le métré: Nombre d'unités prévues, selon documentation graphique du Projet.
Critère pour le mémoire: Amortissement sous forme de location par jour, selon les conditions définies dans le contrat souscrit avec l'entreprise fournisseur.

| Code | U | Désignation | Quantité | Prix | Montant |
|---|---|---|---|---|---|
| mq07ple010bk | U | Location par jour de nacelle élévatrice à bras articulé, moteur diesel, de 25 m de hauteur maximale de travail, y compris la maintenance et l'assurance de responsabilité civile. (matériel) | 1.000 | 1870.05 | 1870.05 |
| % | % | Frais de chantier des unités d'ouvrage | 2 % | 1870.05 | 37.40 |
|  |  | Coûts directs |  |  | 1907.45 |
